# Wittstock Rosenplansiedlung Erneuerung der Schmutzwasserltg.
Angebotsaufforderung (GAEB DA XML 3.2, DA83)
Projekt: WITTSTOCK_ROSENPLAN
Währung: EUR
Vergabeart: Öffentliche Ausschreibung
Eröffnung: 31.03.2026 14:00:00
Ende der Zuschlagsfrist: 22.04.2026
Ausführungsbeginn: 04.05.2026
Ausführungsende: 02.10.2026
Gewährleistungsdauer: 48 Monate
Sicherheit Vertragserfüllung %: 5,000000
Sicherheit Gewährleistung %: 3,000000
Auftraggeber: WAV Wittstock, Wasserwerkstraße 1, 16909 Wittstock, Deutschland, Telefon 03394/476013, E-Mail krueger@wav-wittstock.de
Erstellt mit: SOFTTECH GmbH / GXML Toolbox V3.3 R20230503, AVANTI pro 2025, 17.03.2026

## Rosenplansiedlung/Am Rosenplan BA 3
Datum: 21.01.2026

### Titel 01 SCHMUTZWASSERHAUPTLEITUNG BA 3

#### Gewerk 01.01 ALLGEMEIN

*Hinweis: Hinweis*
Wenn in den Positionen nicht ausdrücklich "Material des AG" vermerkt ist, sind alle erforderlichen Materialien zu liefern.

**01.01.0010 Baustelle Dies.LV-Abschn.**
Katalog-Nr. 1 1. 1.01
Geraete, Werkzeuge und sonstige Betriebsmittel, die zur
vertragsgemaessen Durchfuehrung der Bauleistungen erforderlich sind, auf die Baustelle bringen, bereitstellen und - soweit der Geraeteeinsatz nicht gesondert berechnet wird - betriebsfertig aufstellen einschl. der
dafuer notwendigen Arbeiten. Die erforderlichen festen
Anlagen herstellen.
Baubueros, Unterkuenfte, Werkstaetten, Lagerschuppen
und dgl., soweit erforderlich, antransportieren, aufbauen und einrichten.
Strom-, Wasser-, Fernsprechanschluss sowie Entsorgungseinrichtungen und dgl. fuer die Baustelle, soweit
erforderlich, herstellen.
Bei Bedarf Zufahrtswege zur Baustelle sowie Lagerplaetze, sonstige Platzbefestigungen und Wege im Baustellenbereich anlegen.
Oberbodenarbeiten einschl. Beseitigen von Aufwuchs fuer
die Baustelleneinrichtung, soweit erforderlich, ausfuehren.
Flaechen beschaffen, sofern die vom AG zur Verfuegung
gestellten nicht ausreichen.
Kosten fuer Vorhalten, Unterhalten und Betreiben der
Geraete, Anlagen und Einrichtungen einschl. Mieten,
Pacht, Gebuehren und dgl. werden nicht mit dieser Pauschale, sondern mit den Einheitspreisen der betreffenden Teilleistungen verguetet.
Soweit nicht fuer bestimmte Leistungen (z.B. Bedarfsleistungen) fuer das Einrichten der Baustelle gesonderte Positionen im Leistungsverzeichnis enthalten
sind, gilt die Pauschale fuer alle Leistungen
dieses Loses/Bauabschnittes des Leistungsverzeichnisses.
Menge: 1,000 psch

**01.01.0020 Baustelle raeumen Dies.LV-Abschn.**
Katalog-Nr. 1 1. 1.02
Baustelle von allen Geraeten, Anlagen, Einrichtungen
und dgl. raeumen.
Benutzte Flaechen und Wege entsprechend dem urspruenglichen Zustand unter Wahrung der landschaftspflegerischen Belange ordnungsgemaess herrichten. Verunreinigungen beseitigen.
Soweit nicht fuer bestimmte Leistungen (z.B. Bedarfsleistungen) fuer das Raeumen der Baustelle gesonderte
Positionen im Leistungsverzeichnis enthalten sind, gilt
die Pauschale fuer alle Leistungen
dieses Loses/Bauabschnittes  des Leistungsverzeichnisses.
Menge: 1,000 psch

**01.01.0030 Zulage für Stillstandszeiten durch Behinderungen durch Dritte**
Zulage für Stillstandszeiten durch Behinderungen bei  Einbau und Umverlegungen von Ver- und Entsorgungsleitungen durch Dritte.
Vergütet wird der Mehraufwand für nachgewiesene und dokumentierte Stillstandszeiten, die  über 2 Stunden pro Tag hinausgehen und nicht durch andere Arbeiten auf der Baustelle überbrückt werden können.
Die Zeiteinheit gilt für die gesamte eingesetzte Kolonne, einschließlich umsetzen.
Stillstandzeiten sind durch vorherige Suchschachtungen und rechtzeitige Veranlassung von Umverlegungen zu vermeiden.
Die Kosten für eine eventuell erneute Baustelleneinrichtung sind,falls nicht gesondert ausgeschrieben, in diese Position einzurechnen.
Der Stillstand ist dem AG unverzüglich anzuzeigen und durch die behindernde Firma und  den AG schriftlich bestätigen zu lassen.
Menge: 8,000 h

**01.01.0040 Verrechnungssatz BFA**
StL-Nr. 8610191008255255, Katalog-Nr. 1 1. 1.03
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Baufacharbeiter (Berufsgruppe V 1).
Menge: 20,000 h

**01.01.0050 Begehung von Straßen**
Begehung von Straßen und Wegen im Umfeld der
Baustelle  zur Beweissicherung vor Beginn der Arbeiten durchführen.
Die Strecken sind unter Beteiligung des AG und des
Straßenbaulastträgers zu begehen.
Vorhandene Schäden ans Straße, Wegen und sonstigen Befestigungen sind zu protokollieren.
Vorhandene Setzungen sind zu messen und zu dokumentieren.
Dokumentationsunterlagen 2-fach digital ( Fotos im jpg- oder bmp- Format, kein PDF-Format)  herstellen und dem AG übergeben.
Die Begehung besteht
aus je einer Bestandsaufnahme vor Beginn der Arbeiten
sowie nach Beendigung der Arbeiten, jedoch vor der
Abnahme der Baumaßnahme.
Die beiden Bestandsaufnahmen sind so durchzuführen,
dass Veränderungen am Bestand, die möglicherweise
durch die Baumaßnahme verursacht sind, festgestellt
werden können.
Eventuelle Schäden sind monetär zu bewerten.
Gilt für alle Lose des Leistungsverzeichnisses.
Menge: 1,000 psch
Leistungsbereich: 901

**01.01.0060 Bestandsaufnahme an angr. Gebäuden**
Bestandsaufnahme an angr. Gebäuden
Vor Beginn des Bauvorhabens ist von allen angrenzenden
Gebäuden und baulichen Anlagen eine Bestandsaufnahme
durchzuführen.
Ausgenommen von der Bestandsaufnahme sind im Zuge des
Bauvorhabens abzubrechende bzw. zu erneuernde Anlagen.
Insbesondere sind alle offensichtlichen Schäden an
Anliegergrundstücken ( Bauwerkshülle,Treppen,
Lichtschächte, Auffahrten usw.) zu dokumentieren und
Fotos der Schäden zu fertigen.
Keine Bilder von Sofortkameras !
Die Dokumentation ist auf digitalem Datenträger (CD, DVD) in mindestens 2 Ausfertigungen zu erstellen. Die Fotos sind mit Stationsangabe bzw. Hausnummer und Datum zu kennzeichnen.

Schlussaufnahme an angr. Gebäuden
Wie Pos. Bestandsaufnahme, jedoch nach Abschluss der Bauarbeiten Schäden bzw. die Vergrößerung von bereits festgestellten Schäden dokumentieren
Menge: 1,000 psch

**01.01.0070 Anlieger bei der Müllentsorgung unterstützen.**
Anlieger bei der Müllentsorgung unterstützen.
Müllbehältnisse/gelbe Säcke bei Nichterreichbarkeit der Grundstücke in Abstimmung mit der Entsorgungsfirma am  Abfuhrtag (2x monatlich)  zu  Sammelplätzen transportieren und nach der Entleerung wieder zurückbringen.
Umfang laut Lageplan
Menge: 1,000 psch

#### Gewerk 01.02 VERKEHRSSICHERUNG

**01.02.0010 Verkehrszeichenpläne für alle Bauphasen**
Katalog-Nr. 1 1. 1.10
Verkehrszeichenpläne für alle Bauphasen
Alle erforderlichen Verkehrszeichen- und Umleitungspläne für alle
Bauphasen unter Berücksichtigung der gegebenfalls beigefügten Verkehrszeichenpläne oder Abstimmungsprotokollen
aufstellen und bei der zuständigen Verkehrsbehörde genehmigen lassen.
Genehmigte Pläne in 2- facher Ausfertigung farbig dem AG vor Baubeginn übergeben.
Gebühren für die Verkehrsrechtliche Anordnung sind in den Einheitspreis einzurechnen.
Menge: 1,000 psch

**01.02.0020 örtliche Verkehrssicherung**
Katalog-Nr. 1 1. 1.10
örtliche Verkehrssicherung und
Verkehrszeichenpläne für alle Bauphasen
Alle erforderlichen Verkehrszeichen- und Umleitungspläne für alle
Bauphasen unter Berücksichtigung der gegebenfalls beigefügten Verkehrszeichenpläne oder Abstimmungsprotokollen
aufstellen und bei der zuständigen Verkehrsbehörde genehmigen lassen.
Genehmigte Pläne in 2- facher Ausfertigung farbig dem AG vor Baubeginn übergeben.
Gebühren für die Verkehrsrechtliche Anordnung sind in den Einheitspreis einzurechnen.

Einrichtungen zur Verkehrssicherung und Verkehrsregelung nach StVO bei Bauarbeiten auf einbahnigen Strassen unter Aufrechterhaltung und Vollsperrung des Verkehrs aufbauen, staendig vor- und unterhalten, ggf. umsetzen und abbauen.
7O v.H. der Pauschale werden nach betriebsfertigem Aufbau, der Rest nach Abbau der Verkehrssicherungseinrichtungen berechnet. Ersatz zerstörter und abhanden gekommener Teile der Einrichtung wird nicht gesondert berechnet. Auf- und Abbau der Verkehrseinrichtungen taeglich vor Arbeitsbeginn und nach Arbeitsende
Sicherung mit elektrischen Warnleuchten.
Ausführung nach Regelplan B1/2 bei halbseitiger Sperrung bis 50 m.
Ausführung nach Regelplan B1/15 bei Vollsperrung.
einschließlich umsetzen entsprechend Baufortschritt.
Kontrolle gem. ZTV-SA für die gesamte Arbeitstellensicherung wird gesondert vergütet.
Vorhandene Verkehrsschilder nach Unterlagen des AG außer Kraft und wieder in Kraft setzen.
Bauschranken oder Bauzäune längs zur Straße werden gesondert vergütet.
Menge: 1,000 psch

**01.02.0030 Fussgängerbrücken mit Geländer**
Fussgängerbrücken mit Geländer für die verkehrssichere
Überwegung von Fussgängern liefern, entsprechend Baufortschritt umset-zen  und unterhalten.
Abgerechnet wird die Gesamtanzahl der ständig auf der Baustelle einge-setzten Fussgängerbrücken.
Menge: 3,000 St

**01.02.0040 Bauschranken Zaunhoehe 1,0 m**
Absperrung mit Bauschranken
nach arbeitsschutzrechtlichen Anforderungen oder Angaben des AG einschl. der erforderlichen
Tore standsicher herstellen, waehrend der Bauzeit vorhalten und unterhalten sowie nach Beendigung der Bauzeit entfernen.
70 v.H. des Preises werden nach Aufstellung, der Rest
nach Entfernen des Bauzaunes verguetet.
Beschädigte oder abhanden gekommene Teile der
Einrichtungen ersetzen. Umsetzungen auf Grund der
Bauabwicklung des AN gehören zum Leistungsumfang.
Zaunhoehe ueber Gelaende mind. 1,0 m.
Zaun aus  mobiler Absperrschranke aus Kunststoff
2,0 x 1,0 m
Keine scharfen Kanten gem. UVV und BG
Schranke und Tastleiste beklebt mit retroreflektierender Folie Typ 1,
mit Fußplatte K 1.
Abgerechnet wird die Gesamtlänge des aufgestellten Bauzaunes
Umsetzen 1 x während der Bauzeit
Das seitliche Umsetzen der Bauschranken um weniger als 3 m gilt nicht als Umsetzen.
Menge: 470,000 m

**01.02.0050 Kontrolle der Arbeitsstellensicherung 2x tägl.gem. ZTV-SA**
Kontrolle Arbeitsstellensicherung
Kontrolle der Arbeitsstellensicherung gem. ZTV- SA
durchführen. Die
Kontrolle ist unmittelbar nach deren Durchführung zu
erfassen und zu
dokumentieren.
Kontrolle 2 mal täglich an Arbeitstagen ( vor Arbeitsbeginn und nach Arbeitsende ).
Kontrolle durch Anfertigen eines Protokolls mit Angaben
des Datums, der Uhrzeit, des Namens des
Kontrollierenden und Unterschrift des Kontrollierenden.
Übergabe des Protokolls ( Original) an den AG.
Menge: 1,000 psch

**01.02.0060 Kontrolle der Arbeitsstellensicherung Sonn-/Feiertag gem. ZTV-SA**
Kontrolle der Arbeitsstellensicherung gem. ZTV-SA
durchführen.
Die Kontrolle ist unmittelbar nach deren Fertigstellung
zu erfassen und zu dokumentieren.
Kontrolle einmal  täglich an arbeitsfreien Tagen,
einschließlich an Sonn- und Feiertagen.
Kontrolle durch Anfertigen eines Protokolls mit Angaben
des Datums, der Uhrzeit, des Namens des
Kontrollierenden, Zustand der Sicherung und
Unterschrift des Kontrollierenden.
Übergabe des Protokolls wöchentlich an den AG.
Die Kontrolle an Arbeitstagen ist im Bautagebuch zu
erfassen und wird nicht gesondert vergütet.
Menge: 1,000 psch

**01.02.0070 Kontrolle der Umleitungsbeschilderung Arbeitstage gem. ZTV-SA**
Kontrolle der Umleitungsbeschilderung gem. ZTV-SA durchführen.
Die Kontrolle ist unmittelbar nach der Aufstellung zu erfassen und zu dokumentieren.
Kontrolle zweimal  täglich an Arbeitstagen durchführen.
Kontrolle durch Anfertigen eines Protokolls mit Angaben  des Datums, der Uhrzeit, des Namens des Kontrollierenden, Zustand der Sicherung und Unterschrift des Kontrollierenden.
Übergabe des Protokolls wöchentlich an den AG.
Menge: 1,000 psch

**01.02.0080 Kontrolle der Umleitungsbeschilderung arbeitsfreie Tage gem. ZTV-SA**
Kontrolle der Umleitungsbeschilderung gem. ZTV-SA durchführen.
Die Kontrolle ist unmittelbar nach der Aufstellung zu erfassen und zu dokumentieren.
Kontrolle einmal  täglich an arbeitsfreien Tagen, einschließlich an Sonn- und Feiertagen.
Kontrolle durch Anfertigen eines Protokolls mit Angaben  des Datums, der Uhrzeit, des Namens des Kontrollierenden, Zustand der Sicherung und Unterschrift des Kontrollierenden.
Übergabe des Protokolls wöchentlich an den AG.
Menge: 1,000 psch

#### Gewerk 01.03 BAUSTELLENABFÄLLE

**01.03.0010 Entsorgungskonzept AN**
Entsorgungskonzept des Auftragnehmers Bau (AN) als tabellarische Auflistung zum Abfallprozess (mindestens bestehend aus den Spalten: Abfallschlüssel/ Abfallbezeichnung, Abfallbeschreibung, Anfallstelle/ Bauteile mit Planverweisen, geschätzte Menge, Entsorgungsnachweis-Nr., Entsorger/ Entsorgungsanlage/ Maßnahme Entsorgungsverfahren, Bemerkungen/ LAGA- bzw. DepV- Zuordnung/ Verweis auf Analysen) bzw. nach EBV BM0 - F3, EBV RC 1-3 zu erarbeiten, regelmäßige Fortschreibung / Ergänzung gemäß Baufortschritt, inklusive der beauftragten Rückbau- und Abbrucharbeiten und der Vorbereitung / Mitwirkung bei der Nachweisführung. gemäß Vorbemerkungen.
 Der Entwurf des Entsorgungskonzeptes ist spätestens 4 Wochen nach Zuschlagserteilung, die erste Vollversion mindestens 6 Wochen vor dem technischen Baubeginn beim AG zur Bestätigung vorzulegen. Das Vorliegen eines vom AG bestätigten Entsorgungskonzeptes ist Voraussetzung für den Beginn von Aushub oder Rückbaumaßnahmen mit der Entstehung von Abfall. Die vom AG freigegebene Version ist sowohl digital als auch in Papierform (zweifach) vorzulegen.
Menge: 1,000 psch

**01.03.0020 Kontrolluntersuchung Bodenaushub**
Katalog-Nr. 1 1. 1.10
Kontrolluntersuchung Bodenaushub
Zur Gewährleistung einer fachgerechten Entsorgung sind Kontrolluntersuchungen durch ein vom AG zu bestätigendes Labor durchzuführen. Diese gutachterliche Begleitung entnimmt vor Baubeginn Mischproben und führt eine chemische Analyse zur Einstufung nach LAGA (LAGA M 20, Teil Boden, Tab. II.1.2-1) durch.
Nach der Probennahme und Analyse ist der Boden entsprechend der ermittelten Klassifizierung zu laden und fachgerecht zu entsorgen. Den Abrechnungsunterlagen sind alle Entsorgungsnachweise (schadstoffbelastete und schadstoffunbelastete Materialien) mit Bestätigung des Deponiebetreibers vorzulegen.
Vergütet wird die Durchführung der Kontrollprüfungen einschließlich aller dafür notwendigen Zusatzarbeiten und Ingenieurleistungen.
Menge: 1,000 St

**01.03.0030 Zulage zur Kontrolluntersuchung Bodenaushub**
Katalog-Nr. 1 1. 1.10
Zulage zur Kontrolluntersuchung Bodenaushub
für Probeentnahme, Prüfung auf Wiederverwendbarkeit und Dokumentation nach
EBV BM0 - F3, EBV RC 1-3
Vergütet wird die Durchführung der Kontrollprüfungen einschließlich aller dafür notwendigen Zusatzarbeiten und Ingenieurleistungen.
Menge: 1,000 St

**01.03.0040 Herstellung Bereitstellungsflächen des AN**
Beräumen der zukünftigen Bereitstellungsflächen von Bewuchs und auflagernden Abfällen inklusive Sammeln, Verladen und Abtransport zu einer zertifizierten Entsorgungsanlage, Nachweisführung gemäß vom AG bestätigten Entsorgungskonzept des AN.
Bei Nutzung nicht versiegelter Flächen: Abschieben des Oberbodens, seitliches Aufsetzen in Mieten mit max. 2m Höhe. Ansaat von Mischsaaten (ohne Lollium perenne) bei Liegedauer größer 1 Monat.
Technischer Aufbau des Flächenuntergrundes und Haufwerkssicherung entsprechend den Anforderungen des allgemeinen Boden- und Gewässerschutzes.
Vorhandene Grundwassermessstellen, Sickerschächte, Kanalanlagen etc. sind zu sichern und betriebsbereit zu halten.
Durch Anlage geeigneter Einrichtungen wie Randgräben, Rückhaltebecken, Staustufen und Steinpackungen hat der AN Maßnahmen gegen Verunreinigung z.B. von Vorflutern und Straßengräben durch Sedimente zu treffen.

Der Auftraggeber stellt keine Flächen zur Verfügung.
Vergütet wird der Aufwand für die Herrichtung  von Flächen der vom Auftragnehmer bereitgestellten Flächen.
Menge: 1,000 psch

**01.03.0050 Betrieb und Rückbau von Bereitstellungsflächen**
Betreiben der Bereitstellungsflächen über die gesamte Bauzeit inklusive separiertem Aufhalden bis maximal 500 m³ je Haufwerk einschl. Reparaturarbeiten, Sichern der Haufwerke, ggf. Umsetzen der Haufwerke usw., Gestellung geeigneten Geräts inkl. Personal. Haufwerke mit Verdacht oder Nachweis von Kontaminationen gem. LAGA  Z1.2 oder höher sind gegen Niederschlagswasser mit mind. 0,4 mm starker HDPE-Folie vollständig abzudecken. Erfolgt der untersuchungsmäßige Nachweis einer Belastung kleiner LAGA Z1.2 kann die Abdeckung  entfernt werden. Das ggf. notwendige mehrfache Abdecken (auf Weisung der  öBÜ) der Haufwerke und die Entsorgung unbrauchbarer/gebrauchter Baufolien sind einzukalkulieren. Einrichtungen zur Rückhaltung / Reinigung von Abwässern sind während der Nutzungszeit der Bereitstellungsflächen instand zu halten und erforderlichenfalls zu reparieren. Beräumung der Bereitstellungsflächen und Wiederherstellung des ursprünglichen Flächenzustandes inkl. Andeckung des abgeschobenen Oberbodens.
Menge: 1,000 psch

#### Gewerk 01.04 Kontrollprüfungen

**01.04.0010 Plattendruckvers.f**
Plattendruckversuch nach DIN 18 134 fuer Kontrollpruefung nach Angabe des AG durchfuehren einschliesslich Bereitstellung saemtlicher Geraete, mit
Auswertung und Darstellung der Messergebnisse.
Es ist nachzuweisen, dass die geforderten  Verformungsmodule erreicht sind.
Untersuchungen, deren Ergebnisse unter den geforderten Werten liegen, sind ohne Vergütung so lange an gleicher Stelle zu wiederholen, bis die  geforderten Werte erreicht werden, wobei Nachverdichtungsmaßnahmen ohne besondere Vergütung durchzuführen sind.
Die Protokolle der Prüfung sind der Bauleitung in 2- facher Ausfertigung zu übergeben.
Menge: 13,000 St

**01.04.0020 Verdichtungdgrad Dpr**
Proctorversuch nach DIN 18 127 fuer Kontrollpruefung nach Angabe des AG durchfuehren einschliesslich Bereitstellung saemtlicher Geraete, mit
Auswertung und Darstellung der Messergebnisse.
Es ist nachzuweisen, dass der geforderte  Verdichtungsgrad
Dpr erreicht ist.
Untersuchungen, deren Ergebnisse unter den geforderten Werten liegen, sind ohne Vergütung so lange an gleicher Stelle zu wiederholen, bis die  geforderten Werte erreicht werden, wobei Nachverdichtungsmaßnahmen ohne besondere Vergütung durchzuführen sind.
Die Protokolle der Prüfung sind der Bauleitung in 2- facher Ausfertigung zu übergeben.
Menge: 11,000 St

**01.04.0030 Kontrollprüfung Verdichtung mit Rammsonde**
Kontrollpruefung für Verdichtungsgrad  mit leichter Rammsonde nach der alten DIN 4094 (Künzelsondierung) bis Grabensohle nach Angabe des AG durchfuehren einschliesslich Bereitstellung saemtlicher Geraete, mit
Auswertung und Darstellung der Messergebnisse.
Es ist nachzuweisen, dass der geforderte  Verdichtungsgrad  erreicht ist.
Es müssen werte von mind. 12 Schläge pro 10 cm Eindringtiefe erreicht werden.
Pro Haltung 2 Prüfungen.

Untersuchungen, deren Ergebnisse unter den geforderten Werten liegen, sind ohne Vergütung so lange an gleicher Stelle zu wiederholen, bis die  geforderten Werte erreicht werden, wobei Nachverdichtungsmaßnahmen ohne besondere Vergütung durchzuführen sind.
Die Protokolle der Prüfung sind der Bauleitung in 2- facher Ausfertigung zu übergeben.
Menge: 11,000 St

#### Gewerk 01.05 ERDARBEITEN

**01.05.0010 Entwaesserungsro- Rohr-DN 150-300 Beton Tiefe bis 2,2 Aushub entfer...**
Entwaesserungsrohrleitung/Schmutzwasserrohrleitung ausbauen.
Rückbau im Bereich des neu zu bauenden Rohrgrabens.
Entwaesserungsrohrleitung liegt bis zur Leitungszone
frei. Erdarbeiten in der Leitungszone in Boden der
Klassen3 bis 5 ausfuehren.
Das Ausbauen von Schaechten wird gesondert verguetet.
Rohr-DN 150 bis 300.
Rohr aus Beton, Steinzeug, Kunststoff.
Mittlere Ausbautiefe bis UK Rohr bzw. UK Auflager
bis 2,20 m.
Saemtliche Stoffe und Aushub in Eigentum des AN uebernehmen und einer Verwertung nach Wahl des Auftragnehmer zuführen.
Menge: 145,000 m

**01.05.0020 Vorhandene Trinkwasserrohrleitung AZ ausbauen,**
Vorhandene Trinkwasserrohrleitung ausbauen,
DN 80 bis DN 100,
Material: AZ
einschließlich Erdarbeiten,
Teile in Eigentum des AN übernehmen
und von der Baustelle entfernen und fachgerecht entsorgen.
Entsorgungsnachweis liefern.
Menge: 20,000 m

**01.05.0030 Vorhandene Trinkwasserrohrleitung Kunststoff ausbauen,**
Vorhandene Trinkwasserrohrleitung ausbauen,
DN 80 bis DN 100,
Material: PVS, PE
einschließlich Erdarbeiten,
Teile in Eigentum des AN übernehmen
und von der Baustelle entfernen und fachgerecht entsorgen.
Entsorgungsnachweis liefern.
Menge: 20,000 m

**01.05.0040 Schacht einschl. Abdeckung aufnehmen**
Schachtteile einschl. Abdeckung  und Formstuecke aufnehmen.
Rückbau bis in ca. 1,50 m Tiefe, Schachtteile in größerer Tiefe verbleiben
Saemtliche Stoffe in Eigentum des AN uebernehmen und einer Verwertung nach Wahl des Auftragnehmer zuführen.
Verfuellung der Baugrube mit geeignetem Boden und
lagenweise verdichten.
Menge: 13,000 St

**01.05.0050 Oberboden abtragen**
Oberboden ggf. einschließlich Vegetationsdecke
abtragen und der Verwertung nach Wahl des AN zuführen.
Dicke des Abtrages über 20 bis 30 cm.

Abgerechnet wird nach Abtragsprofilen.
Menge: 94,200 m3

**01.05.0060 Hohlräume in unterirdischer Entwaesserungsrohrleitung**
Hohlräume in unterirdischer Entwaesserungsrohrleitung .
verfüllen, einschließlich unterirdischer  Schächte.
Erdarbeiten in der Leitungszone in Boden der Klassen
3 bis 5 ausfuehren.
Das Ausbauen von Schaechten wird gesondert verguetet.
Rohr-DN ueber 150 bis 300
Rohr aus Beton, Steinzeug oder Kunststoff.
Mittlere Tiefe bis UK Rohr bzw. UK Auflager
ueber 1,25 bis 3,5 m.
Rohrabschnittslänge mind. 50 m.
Seitliche Anschlüsse sind vor dem Verfüllen zu verschließen.
Verfüllmaterial: Suspension auf Basis  hydraulisch erhärtender Bindemittel, fließfähig, volumenbeständig.
Festigkeit nach 28 Tagen >1,0 N/mm2
Menge: 9,632 m3

**01.05.0070 Standrohre für die Verfüllung der Entwässerungsleitung**
Standrohre für die Verfüllung der Entwässerungsrohrleitung
anbringen und dichten, einschließlich aller Formteile.
Durchmesser mind. DN 100.
Tiefe der Rohrleitung 0,1 - 4,0 m.
Standrohrhöhe entsprechend dem örtlichen Gefälle (ca. 2 %) und der Abschnittslänge einbauen und nach Beendigung der Arbeiten zurückbauen.
Abgerechnet wird je eingebautem Standrohr.
Saemtliche Reststoffe  und nicht  nutzbaren Aushub in Eigentum des AN uebernehmen und von der Baustelle entfernen.
Menge: 14,000 St

**01.05.0080 Suchgraben herstellen**
Boden für Suchgraben ausheben, zur Wiederverwendung
seitlich lagern und nach Beendigung der Suche wieder
einbauen und verdichten. Vorschriften der
Versorgungsunternehmen beachten.
Klassen 3 bis 5.
Grabentiefe bis 1,75 m.
Abgerechnet wird mit senkrechten Wänden.
Menge: 60,000 m3

**01.05.0090 Leitungsgraben m. Klassen 3 bis 5 Tiefe 1,25-1,75 m DN150/300**
Leitungsgraben m. Schächten herst.
Boden für Leitungsgraben einschließlich
Schachtbaugruben ausheben.
Straßenaufbruch wird gesondert vergütet. Abgerechnet
wird nach der Länge des Leitungsgrabens, gemessen in
der Achse der Leitung. Die Schachtbaugruben werden in
der Achse der Leitung ohne Berücksichtigung von
Mehraushub durchgemessen. Schachtdurchmesser und
-abstände nach Zeichnung. Klassen 3 bis 5.
Boden mit  Steinanteil.
Steine größer 0.1 m3, (Durchmesser ca. 60 cm) werden gesondert vergütet.
Grabentiefe über 1,25 bis 1,75 m, Breite der
Grabensohle für Rohr-DN 150 bis 300.
Grabenverbau nach Wahl des AN durchführen.
Wasserhaltung wird gesondert vergütet.
Aushub, soweit zum Verfüllen geeignet, zur
Wiederverwendung auf Flächen des AN lagern, nach
Verlegen der Leitung in Graben oberhalb
Leitungszone einbauen und verdichten. Fehlenden
Verfüllboden einbauen und verdichten wird gesondert
vergütet.
Zum Verfüllen nicht verwendeten Aushub einer Verwertung nach Wahl des AN zuführen.
Menge: 236,400 m

**01.05.0100 Leitungsgraben m. Klassen 3 bis 5 Tiefe 1,75 - 2,60 m DN150/300**
Leitungsgraben m. Schächten herst.
Boden für Leitungsgraben einschließlich
Schachtbaugruben ausheben.
Straßenaufbruch wird gesondert vergütet. Abgerechnet
wird nach der Länge des Leitungsgrabens, gemessen in
der Achse der Leitung. Die Schachtbaugruben werden in
der Achse der Leitung ohne Berücksichtigung von
Mehraushub durchgemessen. Schachtdurchmesser und
-abstände nach Zeichnung. Klassen 3 bis 5.
Boden mit  Steinanteil.
Steine größer 0.1 m3, (Durchmesser ca. 60 cm) werden gesondert vergütet.
Grabentiefe über 1,75 bis 2,60 m, Breite der
Grabensohle für Rohr-DN 150 bis DN 300
Grabenverbau nach Wahl des AN durchführen.
Wasserhaltung wird gesondert vergütet.
Aushub, soweit zum Verfüllen geeignet, zur
Wiederverwendung auf Flächen des AN lagern, nach
Verlegen der Leitung in Graben oberhalb
Leitungszone einbauen und verdichten. Fehlenden
Verfüllboden einbauen und verdichten wird gesondert
vergütet.
Zum Verfüllen nicht verwendeten Aushub einer Verwertung nach Wahl des AN zuführen.
Menge: 137,900 m

**01.05.0110 Grabenverbau Graben/Schacht Tiefe 1,75-3,00 m Breite 1,2-1,4 m Wahl...**
Verbau fuer Leitungsgraben nach statischen und konstruktiven Erfordernissen herstellen und nach Einbau
der Leitung mit dem Verfuellen des Grabens fortschreitend zurueckbauen.
Abgerechnet wird nach Laenge in der Achse des Verbaues
je m Graben horizontal.
Verbau fuer Leitungsgraben und zugehoerige Schachtbaugruben.
Grabentiefe ueber 1,25 bis 3,00 m,
lichte Grabenbreite ueber 1,20 bis 1,40 m.
Art des Verbaues nach Wahl des AN.
Angaben im Bieterangaben-Verzeichnis ueber
Ausfuehrungsart '.......................'.

Der Verbau muss Haltungsweise oder in größeren Abschnitten erfolgen!
Menge: 422,300 m

**01.05.0120 Zulage für die Beseitigung einzelner großer Steine**
Zulage für die Beseitigung einzelner großer Steine
und Mauerreste.
Steine größer 0.1 m3, (Durchmesser ca. 60 cm)
Steine fachgerecht freilegen und ausbauen.
Mauerreste und nicht verwendbare Steine  aufladen,
der Verwertung nach Wahl des AN zuführen.
Baugrube mit verdichtungsfähigem Erdstoff lagenweise verfüllen und verdichten.
Vergütet wird der Mehraufwand zum Bodenabtrag.
Verbau wird nicht gesondert vergütet.
Abgerechnet wird nach Aufmaß im ausgebauten Zustand.
Menge: 20,000 m3

**01.05.0130 Zulage für Entsorgung von Bodenaushub**
Zulage für Entsorgung von m Bodenaushub
 mit Bauschutt, der nach Kontrollprüfungen als belastet bis Z 1.2 nach LAGA (LAGA M 20, Teil Boden, Tab. II.1.2-1)  eingestuft wurde, fachgerecht und nachweislich entsorgen,
als Zulage zur Rohrgrabenherstellung
Menge: 80,000 m3

**01.05.0140 Zulage für Entsorgung von belastetem Bodenaushub Z2**
Zulage für Entsorgung von belastetem Bodenaushub
Bodenaushub u. a. mit Bauschutt, der nach Kontrollprüfungen als belastet bis Z 2 nach LAGA (LAGA M 20, Teil Boden, Tab. II.1.2-1)  eingestuft wurde, fachgerecht und nachweislich entsorgen,
als Zulage zur Rohrgrabenherstellung
Menge: 20,000 m3

**01.05.0150 Boden liefern,in Kies-Sand-Gemisch Aufmass Fahrzeug**
Katalog-Nr. 02 2. 2.10
Boden liefern, in Leitungsgraben einschl. Schachtbaugruben einbauen und verdichten.
Material = Kies-Sand-Gemisch.
Abgerechnet wird nach Auftragsprofilen und Aufmass auf dem Fahrzeug (im aufgelockerten Zustand).
Der Mehraushub und die Entsorgung des ausgetauschten Bodens ist in diese Position einzurechnen.
Menge: 723,060 m3

**01.05.0160 Zulage zu Boden liefern für Splitt/Geotextil**
Katalog-Nr. 02 2. 2.10
Zulage zu Boden liefern, in Leitungsgraben einschl. Schachtbaugruben einbauen und verdichten.
für die Verwendung von Splitt 2/8 mm statt
Material = Kies-Sand-Gemisch.
Zur Verbesserung der Tragfähigkeit.
einschließlich vollständige Ummantelung mit Geotextil
Abgerechnet wird der Mehraufwand zum Kiessandeinbau in Bettung und Bodenaustausch je Meter Rohrleitung
Menge: 177,000 m

**01.05.0170 Zulage für Handschachtung und Sicherungsmassnahmen an vorhandenen L...**
Zulage für Erschwernisse durch Handschachtung und Sicherungsmassnahmen an vorhandenen parallel  verlegten Ent- oder Versorgungsleitungen und Einbauten ausführen, einschliesslich aller Erd- und Zugehörigkeitsarbeiten. Die Sicherungsart hat so zu erfolgen, dass Schäden an vorhandenen Leitungen ausgeschlossen sind. Notwendige Handschachtungen sind eingeschlossen.
Vergütet wird der Mehraufwand je m Rohrgraben in der Achse der Rohrleitung.
Menge: 372,000 m

**01.05.0180 Leitungsgraben in Handschachtung .**
Leitungsgraben in Handschachtung  an vorhandenen, kreuzenden oder parallel  verlegten Ent- oder Versorgungsleitungen und Einbauten ausführen,
 für Umverlegungen.
Tiefe bis 2,8 m
Bodenklasse 3-5
einschließlich Zugehörigkeitsarbeiten.
Leitungsgraben für Ver- und Entsorgungsleitungen.
Aushub, soweit zum Verfüllen geeignet, zur
Wiederverwendung auf Flächen des AN lagern, nach
Verlegen der Leitung in Graben oberhalb
Leitungszone einbauen und verdichten. Fehlenden
Verfüllboden einbauen und verdichten wird gesondert
vergütet.
Zum Verfüllen nicht verwendeten Aushub einer Verwertung nach Wahl des AN zuführen.
Menge: 20,000 m3

**01.05.0190 Kreuzungen des Rohrgrabens**
Kreuzungen des Rohrgrabens
Kreuzungen des Rohrgrabens (rechtwinklig oder
schräg) mit vorhandenen höher liegenden  Kabeln und Leitungen aller
Art (Strom, Post, Wasser, Gas und Kanäle),
Rohrgraben ggf. von Hand bis 2,0m unter OK Planum
ausheben.
Kabel und Leitungen während der Bauzeit abstützen
und aufhängen und vor Beschädigungen schützen.
Im Zuge der Grabenverfüllung wieder einbetten, einschl. Verlegung der Kabelabdeckungen und Warnbänder aus vorhandenem Material. Bei Beschädigungen, die der AN zu vertreten hat, werden Reparaturen zu seinen Lasten ausgeführt.
Suchschachtungen, Mehraufwendungen für Baugrubenaushub und -verbau sowie Rohrverlegungen sind eingerechnet. Gesamtabstandbreite bei mehreren kreuzenden Leitungen eines Versorgungsträgers bis 50 cm werden als 1 Stck Leitungskreuzung abgerechnet.
Menge: 27,000 St

**01.05.0200 Zulage für das Abfahren, auf Flächen des AN Zwischenlagern und Wiedere**
Zulage für das Abfahren, auf Flächen des AN Zwischenlagern und Wiedereinbauen
von wiederverwendungsfähigem Boden oberhalb der Leitungszone.
Vergütet wird der Mehraufwand, falls eine seitliche Lagerung nicht möglich ist.
Die Vergütung erfolgt nur bei Wiedereinbau!
Menge: 390,600 m3

**01.05.0210 Einsatz der Pumpenanlage für Grundwasserabsenkung**
Einsatz der Pumpenanlage für Grundwasserabsenkung
Grundwasserabsenkung mittels Brunnen zum Freihalten der
langgestreckten Baugrube von Bodenwasser nach geologischen und hydraulischen Erfordernissen  zum schadlosen
Ableiten des gefoerderten Wassers durchfuehren.
Anlage aus einer Pumpe oder mehreren Pumpen zum Freihalten oder Trockenlegen der Baugrube betriebsbereit aufbauen, vorhalten und nach Einsatz abbauen.
 Erforderliche Vakuum_Filteranlagen,  Zu- und Ableitungen, Reserveeinrichtungen (einschließlich Notstromanlage) sowie Umbauen und Umsetzen im Bereich einer Einsatzstelle werden nicht gesondert berechnet.
Einsatzstelle = Leitungsgraben und Baugrube fuer Bauwerk.  geodaetische Foerderhoehe ab Baugrubensohle bis 5 m. Entfernung zum Vorfluter oder Schacht max.100 m.
Menge: 1,000 St

**01.05.0220 Grundwasserabsenkg. Graben m. Schacht Vakuumfilter**
Grundwasserabsenkung mittels Brunnen zum Freihalten der
langgestreckten Baugrube von Bodenwasser nach geologischen und hydraulischen Erfordernissen entsprechend den
Angaben in der Baubeschreibung sowie zum schadlosen
Ableiten des gefoerderten Wassers durchfuehren. An-
lage betriebsbereit aufbauen, vorhalten, einschließlich Pumpanlage betreiben und abbauen.
Erforderliche Erdarbeiten, Wasserfassungen, Zu- und Ab-
leitungen, Sand- und Schlammfaenge, Reserveeinrichtungen (einschl. Notstromanlage) sowie Umbauen bzw. Um-
setzen der Anlage entsprechend der vom AN gewaehlten
Haltungslaengen werden nicht gesondert berechnet.
Baugrube fuer Leitungsgraben mit Schaechten.
Wasserfassung mit Filterbrunnen unter Vakuum.
geodaetische Foerderhoehe ab Baugrubensohle bis 5 m.
Ableitung nach Wahl des AN zum Vorfluter herstellen.
Entfernung zum Vorfluter max. 100 m,
Vorfluter = Rohrleitung mit Schächten.
Abgerechnet wird die Gesamtlänge des Rohrgrabens mit durchführter Grundwasserabsenkung.
Menge: 195,000 m

**01.05.0230 Offene Wasserhaltg. Graben/Becken**
Katalog-Nr. 02 2. 2.09
Offene Wasserhaltung zum Freihalten der langgestreckten
Baugrube von Bodenwasser nach geologischen und hydraulischen Erfordernissen entsprechend den Angaben in der
Baubeschreibung sowie zum schadlosen Ableiten des gefoerderten Wassers durchfuehren. Anlage betriebsbereit aufbauen, vorhalten, betreiben und abbauen.
Erforderliche Erdarbeiten, Wasserfassungen, Zu- und Ab-
leitungen, Sand- und Schlammfaenge, Reserveeinrichtungen (einschließlich Notstromanlage) sowie Umbauen bzw. Umsetzen der Anlage entsprechend der vom AN gewaehlten
Haltungslaengen werden nicht gesondert berechnet.
Baugrube fuer Leitungsgraben mit Schaechten, Sandfang und Sickerbecken.
Menge: 177,000 m

#### Gewerk 01.06 ROHRLEITUNGSARBEITEN

**01.06.0010 Absperren einer Schmutzwasserleitung DN 200 Stzg.**
Absperren einer Schmutzwasserleitung DN 200 aus Steinzeug nach Wahl des AN für die Dauer der Baumaßnahme bzw. des Abschnittes  ausführen.
Menge: 5,000 St

**01.06.0020 Umpumpen des vorhandenen Schmutzwassers**
Umpumpen des anfallenden Schmutzwassers in einen naheliegenden Schmutzwasserschacht während der Dauer der Baumaßnahme bzw. des Bauabschnittes, einschließlich aller Zugehörigkeitsarbeiten und Materiallieferungen. Pumpenanlage liefern, anschließen und während der Bauzeit vorhalten. Nach Ende der Baumaßnahme Pumpenanlage wieder entfernen.
Entfernung bis Abwasserschacht :bis 100 m
Menge: 5,000 St

**01.06.0030 Herstellen eines Pumpensumpfes/Auffangbehälters**
Herstellen eines Pumpensumpfes/Aufangbehälters in der vorhandenen Schmutzwasserleitung, wenn kein Schacht genutzt werden kann.
einschließlich Erdarbeiten, provisorische Einleitungen, Unterhalten, Betreiben
Menge: 5,000 St

**01.06.0040 Rohranschluss herstellen (Zul)**
provisorischen Anschluss zwischen alter und neuer Sammelleitung herstellen (Zul)
Rohranschluss an vorhandene Sammelrohrleitung herstellen,
Anschluss dichten.
einschließlich Formteile und Rückbau des Anschlusses.
Menge: 5,000 St

**01.06.0050 Auflager für Rohr-DN 300**
Auflager  aus Sand oder Kiessand nach DIN EN 1610 herstellen. Material liefern,einschl. verdichten.
Rohr-DN 300.
Menge: 298,200 m

**01.06.0060 Auflager für Rohr-DN 200**
Auflager  aus Sand oder Kiessand nach DIN EN 1610 herstellen. Material liefern,einschl. verdichten.
Rohr-DN 200
Menge: 57,500 m

**01.06.0070 Auflager für Rohr-DN 150**
Auflager  aus Sand oder Kiessand nach DIN EN 1610 herstellen. Material liefern,einschl. verdichten.
Rohr-DN 150
Menge: 18,600 m

**01.06.0080 Leitungszone Boden liefern Rohr-DN 300**
Geeigneten Boden in Leitungszone nach DIN EN 1610 einbauen und verdichten.
Boden liefern.
Rohr-DN 300.
Menge: 298,200 m

**01.06.0090 Leitungszone Boden liefern Rohr-DN 200**
Geeigneten Boden in Leitungszone nach DIN EN 1610 einbauen und verdichten.
Boden liefern.
Rohr-DN 200.
Menge: 57,500 m

**01.06.0100 Leitungszone Boden liefern Rohr-DN 150**
Geeigneten Boden in Leitungszone nach DIN EN 1610 einbauen und verdichten.
Boden liefern.
Rohr-DN 150.
Menge: 18,600 m

**01.06.0110 Kunststoffrohr DN 300 T bis 2,8m**
Abwasserkanal/-leitung  aus
Kunststoffrohr KG 2000 o.g. Vollwandrohr PP  SN 10
DN 300, DIN EN 14758-1

Rohrverbindung mit Steckmuffe, eingelegter  Lippendichtung
Einbau nach DIN EN 1610 und der Herstellerverlegeanleitung
Verlegetiefe (bis Fliessohle) 1,6 bis 2,8  m,
Ueberdeckungshoehe über 1,0  m bis 2,50 m.
Strassenverkehrslast = SLW 60. Statische Berechnung
aufstellen und liefern.
Menge: 298,200 m
Leistungsbereich: 009

**01.06.0120 Kunststoffrohr DN 200 T bis 2,1m**
Abwasserkanal/-leitung  aus
Kunststoffrohr KG 2000 o.g. Vollwandrohr PP  SN 10
DN 200, DIN EN 14758-1

Rohrverbindung mit Steckmuffe, eingelegter  Lippendichtung
Einbau nach DIN EN 1610 und der Herstellerverlegeanleitung
Verlegetiefe (bis Fliessohle) 1,6 bis 2,1  m,
Ueberdeckungshoehe über 1,0  m bis 2,00 m.
Strassenverkehrslast = SLW 60. Statische Berechnung
aufstellen und liefern.
Menge: 57,500 m
Leistungsbereich: 009

**01.06.0130 Kunststoffrohr DN 150 T bis 1,75m**
Abwasserkanal/-leitung  aus
Kunststoffrohr KG 2000 o.g. Vollwandrohr PP  SN 10
DN 150, DIN EN 14758-1

Rohrverbindung mit Steckmuffe, eingelegter  Lippendichtung
Einbau nach DIN EN 1610 und der Herstellerverlegeanleitung
Verlegetiefe (bis Fliessohle) 1,25 bis 1,75  m,
Ueberdeckungshoehe über 1,0  m bis 1,50 m.
Strassenverkehrslast = SLW 60. Statische Berechnung
aufstellen und liefern.
Menge: 18,600 m
Leistungsbereich: 009

**01.06.0140 Zulage für Vortriebsrohr DN 300**
Katalog-Nr. 03 2. 3.02
Zulage für Durchörterung mittels Preßbohr- oder Schildvortrieb mit
Vortriebsrohr aus ungefülltem
Polypropylen mit Innen- und Außengewinde für
eine längskraftschlüssige Verbindung. Rohrverbindung
innen und außen glatt,
DN 300
als Schmutzwasserleitung

Lippendichtung aus EPDM,
zusätzliche Dichtung aus quellfähigem Elastomer.
Ringsteifigkeit mind. 20 kN/m² nachgewiesen,
hochabriebfest, ohne Zusatz von Füllstoffen.
Farbe: orange
Baulängen: 1 m und 0,5 m

Rohranschluss oder Schachtanschluss herstellen,
einschließlich Formstücke
Vortriebsrohr, z.B. Fabrikat REHAU AWADUKT PP TL
mit Schraubgewinde oder gleichwertiger Art.

Verlegetiefe (bis Fliessohle) bis 2,80 m,
Ueberdeckungshoehe ueber 2,0 bis 2,50 m.

Abgerechnet wird eine Zulage zur Pos.  Kunststoffrohr DN 300  verlegen
Menge: 17,000 m
DIN 276-81: SKETTE\DB
Leistungsbereich: 110

**01.06.0150 Formstueck Teller DN 150 Kunststoff**
Katalog-Nr. 03 2. 3.07
Formstueck in Rohrleitung dauerhaft  einbauen oder anderweitig dauerhaft und wasserdicht verschließen.
Verguetet wird der Mehraufwand fuer den Einbau des
Formstueckes gegenueber der durchgemessenen Rohrleitung.
Formstueck = Verschlussteller DN 150,
aus Kunststoff.
Rohr aus Kunststoff oder Steinzeug.
Menge: 1,000 St

**01.06.0160 Formstueck Teller DN 200 Kunststoff**
Katalog-Nr. 03 2. 3.07
Formstueck in Rohrleitung dauerhaft  einbauen oder anderweitig dauerhaft und wasserdicht verschließen.
Verguetet wird der Mehraufwand fuer den Einbau des
Formstueckes gegenueber der durchgemessenen Rohrleitung.
Formstueck = Verschlussteller DN 200,
aus Kunststoff.
Rohr aus Kunststoff oder Steinzeug.
Menge: 1,000 St

**01.06.0170 Formstueck Teller DN 300 Kunststoff**
Katalog-Nr. 03 2. 3.07
Formstueck in Rohrleitung dauerhaft  einbauen oder anderweitig dauerhaft und wasserdicht verschließen.
Verguetet wird der Mehraufwand fuer den Einbau des
Formstueckes gegenueber der durchgemessenen Rohrleitung.
Formstueck = Verschlussteller DN 300,
aus Kunststoff.
Rohr aus Kunststoff oder Steinzeug.
Menge: 1,000 St

**01.06.0180 Formstück einbauen (Zul)300/150**
Formstück einbauen (Zul)
Formstück in Rohrleitung einbauen. Vergütet wird der Mehraufwand für den Einbau des Formstückes gegenüber der bis zur Innenfläche der Sammelrohrleitung durchgemessenen Rohrleitung. Formstück '
Abzweig DN 300/150 oder DN 300/160
Durchgangsrohr DN 300.
Abwasserkanal/-leitung  aus
Formstück aus KG 2000 o.g. Vollwandrohr PP  SN 10
 DIN EN 14758-1

Rohrverbindung mit Steckmuffe, eingelegter  Lippendichtung
Einbau nach DIN EN 1610 und der Herstellerverlegeanleitung
Auflager  aus Sand oder Kiessand herstellen. Material liefern.
Anschluß für Kunststoffrohr
Rohr anschließen.
Menge: 20,000 St

**01.06.0190 Formstück einbauen (Zul)200/150**
Formstück einbauen (Zul)
Formstück in Rohrleitung einbauen. Vergütet wird der Mehraufwand für den Einbau des Formstückes gegenüber der bis zur Innenfläche der Sammelrohrleitung durchgemessenen Rohrleitung. Formstück '
Abzweig DN 200/150 oder DN 200/160
Durchgangsrohr DN 200.
Abwasserkanal/-leitung  aus
Formstück aus KG 2000 o.g. Vollwandrohr PP  SN 10
 DIN EN 14758-1

Rohrverbindung mit Steckmuffe, eingelegter  Lippendichtung
Einbau nach DIN EN 1610 und der Herstellerverlegeanleitung
Auflager  aus Sand oder Kiessand herstellen. Material liefern.
Anschluß für Kunststoffrohr
Rohr anschließen.
Menge: 2,000 St

**01.06.0200 Formstück einbauen (Zul)150/150**
Formstück einbauen (Zul)
Formstück in Rohrleitung einbauen. Vergütet wird der Mehraufwand für den Einbau des Formstückes gegenüber der bis zur Innenfläche der Sammelrohrleitung durchgemessenen Rohrleitung. Formstück '
Abzweig DN 150/160, oder DN 150/150
Durchgangsrohr DN 150.
Abwasserkanal/-leitung  aus
Formstück aus KG 2000 o.g. Vollwandrohr PP  SN 10
 DIN EN 14758-1

Rohrverbindung mit Steckmuffe, eingelegter  Lippendichtung
Einbau nach DIN EN 1610 und der Herstellerverlegeanleitung
Auflager  aus Sand oder Kiessand herstellen. Material liefern.
Anschluß für Kunststoffrohr
Rohr anschließen.
Menge: 1,000 St

**01.06.0210 Formstueck Bogen DN 150 Kunststoff**
Katalog-Nr. 03 2. 3.22
Formstueck in Rohrleitung einbauen.
Verguetet wird der Mehraufwand fuer den Einbau des
Formstueckes gegenueber der durchgemessenen Rohrleitung.
Formstueck = Bogen DN 150/DN 160, ,
Formstück aus KG 2000 o.g. Vollwandrohr PP  SN 10
 DIN EN 14758-1

Rohrverbindung mit Steckmuffe, eingelegter  Lippendichtung
Einbau nach DIN EN 1610 und der Herstellerverlegeanleitung
Menge: 2,000 St

**01.06.0220 Formstueck Bogen DN 200 Kunststoff**
Katalog-Nr. 03 2. 3.22
Formstueck in Rohrleitung einbauen.
Verguetet wird der Mehraufwand fuer den Einbau des
Formstueckes gegenueber der durchgemessenen Rohrleitung.
Formstueck = Bogen DN 200,
Formstück aus KG 2000 o.g. Vollwandrohr PP  SN 10
 DIN EN 14758-1

Rohrverbindung mit Steckmuffe, eingelegter  Lippendichtung
Einbau nach DIN EN 1610 und der Herstellerverlegeanleitung
Menge: 1,000 St

**01.06.0230 Formstueck Bogen DN 300 Kunststoff**
Katalog-Nr. 03 2. 3.22
Formstueck in Rohrleitung einbauen.
Verguetet wird der Mehraufwand fuer den Einbau des
Formstueckes gegenueber der durchgemessenen Rohrleitung.
Formstueck = Bogen DN 300,
Formstück aus KG 2000 o.g. Vollwandrohr PP  SN 10
 DIN EN 14758-1

Rohrverbindung mit Steckmuffe, eingelegter  Lippendichtung
Einbau nach DIN EN 1610 und der Herstellerverlegeanleitung
Menge: 1,000 St

**01.06.0240 Übergangskupplung DN 200/150 liefern und einbauen**
Übergangkupplung für erdverlegte Abwasserleitungen, druckdicht in Hochdruck-spülfester Ausführung zum Verbinden zweier Spitzenden von Abwasserrohren liefern und einbauen, einschließlich aller Materiallieferungen und Zugehörigkeitsarbeiten.
Anwendungsfall gemäß Allgemeiner Bauaufsichtlicher Zulassung Z-42.5-373 - für Übergänge aller Rohrmaterialien - EPDM-Gummi nach DIN EN 681 - 1 mit Führungsrillen zur Fixierung der Spann- und Scherbänder.
Spann- und Scherbänder aus Edelstahl nach DIN EN 10088-2 und deren Verbindungen in korrosionsresistenter geTOXter Ausführung.
Lieferung inklusive Ausgleichsringen für unterschiedliche Rohraußendurchmesser.

Rohrwerkstoff 1: Steinzeug DN 200
Rohrwerkstoff 2: Kunststoff  DN 150

Liefernachweis:
Fabrikat Mücher,
CANADA PLUS, TYP 2B oder gleichwertig
Menge: 1,000 St

**01.06.0250 Schachtanschluss Rohr-DN 150 Kunststoff Betonfertigteile Oeffnung ...**
Rohrleitung an Schacht anschliessen, Anschluss dichten.
Verguetet wird der Mehraufwand fuer das Herstellen des
Anschlusses (einschliesslich eventueller Formstuecke)
gegenueber der bis zur Innenflaeche des Schachtes
durchgemessenen Rohrleitung.
Rohrleitung DN 150, aus Kunststoff

Schacht aus Betonfertigteilen,
Oeffnung fuer Rohranschluss ist vorhanden.
Anschluss mit Schachtfutter und Gelenkstueck.
Menge: 2,000 St

**01.06.0260 Schachtanschluss Rohr-DN 150 Kunststoff/ Kunststoff Oeffnung vorha...**
Rohrleitung an Schacht anschliessen, Anschluss dichten.
Verguetet wird der Mehraufwand fuer das Herstellen des
Anschlusses (einschliesslich eventueller Formstuecke)
gegenueber der bis zur Innenflaeche des Schachtes
durchgemessenen Rohrleitung.
Rohrleitung DN 150, aus Kunststoff

Schacht aus Kunststoff
Oeffnung fuer Rohranschluss ist vorhanden.
Anschluss mit Schachtfutter und Gelenkstueck.
Menge: 2,000 St

**01.06.0270 Schachtanschluss Rohr-DN 200 Kunststoff/ Kunststoff Oeffnung vorha...**
Rohrleitung an Schacht anschliessen, Anschluss dichten.
Verguetet wird der Mehraufwand fuer das Herstellen des
Anschlusses (einschliesslich eventueller Formstuecke)
gegenueber der bis zur Innenflaeche des Schachtes
durchgemessenen Rohrleitung.
Rohrleitung DN 200, aus Kunststoff

Schacht aus Kunststoff
Oeffnung fuer Rohranschluss ist vorhanden.
Anschluss mit Schachtfutter und Gelenkstueck.
Menge: 3,000 St

**01.06.0280 Schachtanschluss Rohr-DN 200 Kunststoff Betonfertigteile Oeffnung ...**
Rohrleitung an Schacht anschliessen, Anschluss dichten.
Verguetet wird der Mehraufwand fuer das Herstellen des
Anschlusses (einschliesslich eventueller Formstuecke)
gegenueber der bis zur Innenflaeche des Schachtes
durchgemessenen Rohrleitung.
Rohrleitung DN 200, aus Kunststoff

Schacht aus Betonfertigteilen,
Oeffnung fuer Rohranschluss ist vorhanden.
Anschluss mit Schachtfutter und Gelenkstueck.
Menge: 1,000 St

**01.06.0290 Schachtanschluss Rohr-DN 300 Kunststoff Betonfertigteile Oeffnung ...**
Rohrleitung an Schacht anschliessen, Anschluss dichten.
Verguetet wird der Mehraufwand fuer das Herstellen des
Anschlusses (einschliesslich eventueller Formstuecke)
gegenueber der bis zur Innenflaeche des Schachtes
durchgemessenen Rohrleitung.
Rohrleitung DN 300, aus Kunststoff

Schacht aus Betonfertigteilen,
Oeffnung fuer Rohranschluss ist vorhanden.
Anschluss mit Schachtfutter und Gelenkstueck.
Menge: 23,000 St

**01.06.0300 Schacht- Betonfertigteile, 1,6.bis 2,0 m Aufl.Kies 10 cm Dichtungs...**
Katalog-Nr. 03 2. 3.10
Fertigteil-Schacht, DU = 1 m, mit Schachthals
1000 x 625 oder Abdeckplatte  einschliesslich der Oeffnungen fuer die
Rohranschluesse herstellen. Erforderliche Auflagerringe, Rohranschlussteile
und Gelenkstücke einbauen.
Schachtabdeckung und Anschluss der Rohrleitungen werden
gesondert verguetet.
Material = Betonfertigteile nach DIN 4034/1.
Steigbügel nach DIN 19555,  Form A,
Stahlkern mit PE- HD Ummantelung. 4 St/m einbauen.

Lichte Schachttiefe ueber 1,6 bis 2,0 m.
Auflager aus Kiessand, 10 cm dick, herstellen.
Fuge zwischen Fertigteilen mit selbstgleitender  Elastomer-Dichtung nach DIN 4060 herstellen.
Schachtsohle und eingearbeitete
Durchlaufrinnen aus Kanalklinker herstellen.
Menge: 9,000 St

**01.06.0310 Schacht- Betonfertigteile, 1,6.bis 2,0 m Aufl.Kies 10 cm Dichtungs...**
Katalog-Nr. 03 2. 3.10
Fertigteil-Schacht, DU = 1 m, mit Schachthals
1000 x 625 oder Abdeckplatte  einschliesslich der Oeffnungen fuer die
Rohranschluesse herstellen. Erforderliche Auflagerringe, Rohranschlussteile
und Gelenkstücke einbauen.
Schacht in vorhandene Rohrleitung setzen
einschließlich Mehraufwand für
Anschluss DN 200 Steinzeug
Anschluss Abwasserdruckleitung PE-HD  ca. DN 100
mit Bogen und Plassonverbindung
(siehe Foto)

Schachtabdeckung und Anschluss der Rohrleitungen werden
gesondert verguetet.
Material = Betonfertigteile nach DIN 4034/1.
Steigbügel nach DIN 19555,  Form A,
Stahlkern mit PE- HD Ummantelung. 4 St/m einbauen.

Lichte Schachttiefe ueber 1,6 bis 2,0 m.
Auflager aus Kiessand, 10 cm dick, herstellen.
Fuge zwischen Fertigteilen mit selbstgleitender  Elastomer-Dichtung nach DIN 4060 herstellen.
Schachtsohle und eingearbeitete
Durchlaufrinnen aus Kanalklinker herstellen.
Menge: 1,000 St

**01.06.0320 Schacht- Betonfertigteile, 2,0 bis .2,6 m**
Katalog-Nr. 03 2. 3.10
Fertigteil-Schacht, DU = 1 m, mit Schachthals
1000 x 625 oder Abdeckplatte  einschliesslich der Oeffnungen fuer die
Rohranschluesse herstellen. Erforderliche Auflagerringe, Rohranschlussteile
und Gelenkstücke einbauen.
Schachtabdeckung und Anschluss der Rohrleitungen werden
gesondert verguetet.
Material = Betonfertigteile nach DIN 4034/1.
Steigbügel nach DIN 19555,  Form A,
Stahlkern mit PE- HD Ummantelung. 4 St/m einbauen.

Lichte Schachttiefe ueber 2,0 bis 2,6 m.
Auflager aus Kiessand, 10 cm dick, herstellen.
Fuge zwischen Fertigteilen mit selbstgleitender  Elastomer-Dichtung nach DIN 4060 herstellen.
Schachtsohle und eingearbeitete
Durchlaufrinnen aus Kanalklinker herstellen.
Menge: 2,000 St

**01.06.0330 Zulage Beschichtung für erdberuehrte Flaechen 2mal mit kaltfluessig...**
Katalog-Nr. 03 2. 3.11
Zulage zu Fertigteil-Schacht, DU = 1 m,
für erdberuehrte Flaechen 2mal mit kaltfluessigem, bituminoesem Aufstrichmittel nach DB TL 918 300, Bl. 73,
beschichten.
Menge: 12,000 St
Leistungsbereich: 110

**01.06.0340 Schachtabdeckung aufsetzen**
Katalog-Nr. 03 2. 3.12
Schachtabdeckung aufsetzen
Schachtabdeckung nach DIN 1229, mit lichter Weite mindestens 610 mm und rundem Rahmen, aufsetzen. Klasse D 400, Ausführung nach DIN 19584,mit Rahmen aus Gusseisen.
mit Schmutzfaenger nach DIN 1221.
Ausführung 'Deckel aus Gusseisen mit Lüftungsöffnungen,  ' Deckel mit dämpfender Einlage. Schachtabdeckung zunächst provisorisch auflegen und entsprechend Bauablauf Zug um Zug bis auf planmäßige Höhe setzen.
einschließlich Stemmarbeiten und Fugenverguss im Asphalt oder Schneiden des Betonsteinpflasters.
Fuge 'zwischen Fertigteilen mit einem kunststoffvergüteten, schrumpf- und chloridfreiem Mörtel mit hoher Anfangsfestigkeit vergießen.'
Menge: 12,000 St

**01.06.0350 Fertigteilschacht DN 400 liefern und einbauen,**
Fertigteilschacht DN 400  liefern und einbauen,
Material: PE-HD oder PP.
Schachtboden mit 1 Zulauf DN 200 und 1 Ablauf DN  DN 200,
Steigrohr,Telskopabdeckung mit Gussdeckel A15

einschliesslich aller Zugehörigkeitsarbeiten.
Schachtanschluss wird gesondert vergütet.

 angeboten:
'...'
Menge: 2,000 St

**01.06.0360 Fertigteilschacht DN 400 liefern und einbauen,**
Fertigteilschacht DN 400  liefern und einbauen,
Material: PE-HD oder PP.
Schachtboden mit 2x Zulauf DN 150 und 1 Ablauf DN  150,

Steigrohr,Telskopabdeckung mit Gussdeckel A15

einschliesslich aller Zugehörigkeitsarbeiten.
Schachtanschluss wird gesondert vergütet.

 angeboten:
'...'
Menge: 1,000 St

**01.06.0370 Zulage zu Schacht DN 400**
Zulage  zu Schacht DN 400

Gussdeckel D 400,
mit Betontragschicht bewehrt, als Auflage
einschliesslich aller Zugehörigkeitsarbeiten
Menge: 3,000 St

**01.06.0380 Fertigteilschacht DN 400 liefern und einbauen,**
Fertigteilschacht DN 400  liefern und einbauen,
Material: PE-HD oder PP.
Schachtboden mit 1x Zulauf DN 150 und 1 Ablauf DN  150,

Steigrohr,Telskopabdeckung mit Gussdeckel D 400
mit Betontragschicht bewehrt, als Auflage
einschliesslich aller Zugehörigkeitsarbeiten.
Schachtanschluss wird gesondert vergütet.

 angeboten:
'...'
Menge: 1,000 St

**01.06.0390 Rohrmarkierung**
Rohrleitung markieren
mit Trassenwarnband Farbe blau,
40 cm über Rohrscheitel.
Menge: 358,100 m

**01.06.0400 Wasserdichtheit DN 300, SchachtbauwerkeDicht D**
Entwässerungsrohrleitung sowie Schachtbauwerke auf
Wasserdichtheit prüfen.
Erforderliche Verankerungen und Rohrverschluesse herstellen und beseitigen. Notwendigen Fuellstoff liefern
und ableiten.
Rohr DN 150-300
Pruefung von Haltungslaengen bis 60 m.
Wasserdichtheit nach DIN EN 1610.
Abgerechnet wird nach Anzahl der Haltungen.
Menge: 14,000 St

**01.06.0410 Schmutzwasserkanal untersuchen**
Schmutzwasserkanal untersuchen
Untersuchung der Entwässerungskanäle mit
Kanalfernsehkamera, gem. ,
ISYBAU in der gültigen Fasssung

Gedrucktes Protokoll einschließlich CD/DVD mit Angaben zu Rohrmaterial,
Durchmesser, Haltungslänge, Haltungsgrafik Einmessung der Zuläufe und
Abzweiger, Neigung, sowie den festgestellten Mängeln an
den AG übergeben.
Zu untersuchen sind neu hergestellte
Entwässerungsanlagen. Gegebenenfalls erforderliche
Reinigung wird nicht gesondert vergütet.
Untersuchung mit Colorkamera. Bilddokumentation mit
farbigen Fotografien von Schadstellen herstellen.
Fotografien werden nicht gesondert vergütet.
Für die Bilddokumentation ist von der Kanalrohruntersuchung eine Videoaufzeichnug ( DVD ) zufertigen.
Kanäle: Kunststoff oder Steinzeugrohr DN 150 bis 300.
Vollständiges Protokoll in 3-facher Ausfertigung an den
AG übergeben.
Eventuell vorhandene Schadstellen in den neuen
Entwässerungkanälen sind nach der Beseitigung erneut
mit einer Kanalfernsehkamera zu überprüfen und Bilder
von den beseitigten Schadstellen anzufertigen.
Menge: 374,300 m

**01.06.0420 Entwässerungskanal und Schächte reinigen**
Entwässerungskanal und Schächte für
Kanalfernaugenuntersuchung
reinigen.
DN 150 bis  300
Reinigungsgut in Eigentum des AN übernehmen und von
der Baustelle entfernen.
Menge: 374,300 m

#### Gewerk 01.07 STRASSENBAUARBEITEN

**01.07.0010 Tragschicht Schotter RandbereicheTiefe 10 - 25 cm aufnehmen**
Tragschicht aus Randbereichen der Straße oder Umleitungen aufnehmen
Material: organisch verunreinigter Schotter, Splitt, Sand,
Gesamtaufbruchtiefe ueber 10 bis 25 cm.
Aufbruchgut innerhalb der Baustelle oder auf dem Lagerplatz des AN zur Wiederverwendung zwischenlagern. Der Einbau wird gesondert vergütet.
Menge: 2,000 m3

**01.07.0020 Tragschicht Schotter Straße Tiefe 20 - 35 cm aufnehmen**
Tragschicht nach  Asphaltabtrag oder Betonsteinpflasterabtrag  der Straße  aufnehmen
Material: Schottertragschicht,
Gesamtaufbruchtiefe ueber 20 bis 35 cm.
Aufbruchgut innerhalb der Baustelle oder auf dem Lagerplatz des AN zur Wiederverwendung zwischenlagern. Der Einbau wird gesondert vergütet.
Menge: 22,425 m3

**01.07.0030 Flächen mit gewonnenem Tragschichtmaterial befestigen**
Flächen durch aufbringen, profilieren und verdichten
von geeigneten  ausgebauten Tragschichtmaterialien
befestigen.
Dicke 10 bis 50 cm.
Einbau in Nebenflächen, Randstreifen,Aufschüttungen und Wegen.
Zwischenlagerungen werden nicht gesondert vergütet.
Menge: 22,000 m3

**01.07.0040 Gosse aufnehmen**
Gosse aufnehmen.
Steine aus Beton oder Ortbeton, ca. 30 breit und 20 cm dick
25 cm,
in Beton oder Moertel versetzt.
Steine, Beton
und uebriges Aufbruchgut in Eigentum des AN uebernehmen,  von der Baustelle
entfernen und einer Wiederverwertung nach Wahl des AN
zufuehren.
Menge: 8,000 m

**01.07.0050 Bordsteine aufnehmen**
Bordsteine aufnehmen.
Bordsteine aus Beton, ca. 15/30 und
15/25 cm,
als Tief- oder Hochbord in Beton oder Moertel versetzt.
Bordsteine
und uebriges Aufbruchgut in Eigentum des AN uebernehmen,  von der Baustelle
entfernen und einer Wiederverwertung nach Wahl des AN
zufuehren.
Menge: 67,000 m

**01.07.0060 Bordsteine aufnehmen, einbauen Naturstein**
Bordsteine aufnehmen.
Bordsteine aus Naturstein, ca. 15/30 und
15/25 cm,
als Tief- oder Hochbord in Sand versetzt.
Bordsteine  aufnehmen, saeubern und, beiseite setzen.
und uebriges Aufbruchgut in Eigentum des AN uebernehmen,  von der Baustelle
entfernen und einer Wiederverwertung nach Wahl des AN
zufuehren.
Bordsteine wieder einbauen
Rueckenstuetze aus Beton C12/15 bis 10 cm unter OF
Bordstein, 15 cm breit, herstellen.
Unterbeton C 12/15, 20 bis 24 cm dick, herstellen.
Menge: 10,000 m

**01.07.0070 Betonsteinpflaster aufnehmen und neu verlegen, Fahrbahn, Nebenfläc...**
Betonsteinpflaster (Verbundpflaster)  aufnehmen, einbauen.
UNNI-2N als Spurbahn verlegt, Mittelspur mit Rasensteinen
Dicke: 10 cm
Steine aus Kiessandbettung aufnehmen,
saeubern und, beiseite setzen.
Tragschichten aufnehmen und beiseite setzen oder auf Zwischelager transportieren..
Materialien zwischenzeitlich lagern
Nicht wiederverwendbares Material in Eigentum des AN
uebernehmen und einer Verwertung nach Wahl des AN zuführen.
Pflaster in  Bauklasse IV bis VI erneut herstellen .
in Fahrbahn, Gehweg, Nebenflächen.
Betonsteinpflaster im  Verband versetzt.
Pflaster mit Splittbrechsand 1/3 mm einschlaemmen, ueberschuessigen Splittbrechsand entfernen.
Pflasterbett aus  Splittbrechsand 1/3 mm herstellen,
Dicke in verdichtetem Zustand 4 cm.
Beschädigte Steine sind durch AN zu ersetzen.
Steine schneiden wird nicht gesondert vergütet.
Neue Tragschichten  werden gesondert vergütet.
Betonsteinpflaster  ohne Farbzusatz
Menge: 85,500 m2

**01.07.0080 Anpassung Straßenkappen**
Anpassung von Straßenkappen der Gas- oderTW- Leitung
in Straße.
Straßenkappe freilegen und Zug um Zug auf Höhe setzen.
Pflasteranpassung mit Natursteinen  herstellen,

einschließlich Tragschichten wie örtliche  Befestigung
Menge: 6,000 St

**01.07.0090 Pflaster umpflastern, Feldstein-/Granitsteingroßpflaster**
Pflaster auf Bettung ohne Bindemittel umpflastern.
Steine aufnehmen, säubern;auf Lagerplatz des AN transportieren und zwischenlagern  gg.auch  seitlich lagern.
Vorhandene Bettung durcharbeiten. Fehlendes
Bettungsmaterial ersetzen.
Steine sortieren, vom Lagerplatz des AN aufnehmen, transportieren und
Steine wieder verlegen.
Nicht wiederverwendbares Material in Eigentum des AN
übernehmen und von der Baustelle entfernen.
Ausführung Natursteine  in Reihe oder wildem Verband verlegt
Großpflaster
Feldsteine, Granitsteine
im Straßenbereich
Ersatzsteine, örtlich  ausgebaut, im Baustellenbereich lagernd, aufnehmen, säubern, sortieren.
einschließlich Anpassung an Schächte, Straßenkappen und Einbauten
Bettungsmaterial = Brechsand-Splitt-Gemisch.
Fugenmaterial = Brechsand-Splitt-Gemisch 0/5.
Menge: 295,800 m2

**01.07.0100 Bordsteine BSt. H 15 x 30 Enge Fugen R-Stuetz bis 10cmU-Beton 20-24 cm**
Katalog-Nr. 3 1. 3.06
Bordsteine aus Beton setzen einschliesslich der Aussparungen fuer bzw. der Anpassungen an Strassenablaeufe.
Bordsteine DIN 483 H 15 x 30 (150/300 mm).
Steine mit engen Fugen versetzen.
Rueckenstuetze aus Beton C20/25 bis 10 cm unter OF
Bordstein, 15 cm breit, herstellen.
Unterbeton C 20/25, 20 bis 24 cm dick, herstellen.
Menge: 5,000 m

**01.07.0110 Bordsteine BSt. R 15 x 22 Enge Fugen R-Stuetz bis 10cm U-Beton 20-2...**
Bordsteine aus Beton setzen einschliesslich der Aussparungen fuer bzw. der Anpassungen an Strassenablaeufe.
Bordsteine DIN 483 R 15 x 22 (150/220 mm).
Steine mit engen Fugen versetzen.
Rueckenstuetze aus Beton C20/25 bis 10 cm unter OF
Bordstein, 15 cm breit, herstellen.
Unterbeton C 20/25, 20 bis 24 cm dick, herstellen.
Menge: 2,000 m

**01.07.0120 Bordsteine BSt. T 10 x 25 Enge Fugen R-Stuetz bis 10cmU-Beton 20-24 cm**
Katalog-Nr. 3 1. 3.07
Bordsteine aus Beton setzen einschliesslich der Aussparungen fuer bzw. der Anpassungen an Strassenablaeufe.
Bordsteine DIN 483 T 10 x 25 (100/250 mm).
Steine mit engen Fugen versetzen.
Rueckenstuetze aus Beton C 20/25 bis 10 cm unter OF
Bordstein, 15 cm breit, herstellen.
Unterbeton C 20/25, 20 bis 24 cm dick, herstellen.
Menge: 57,000 m

**01.07.0130 Pflasterstreifen als Gossenläufer herstellen**
Pflasterstreifen herstellen, einschließlich der ggf.
hierfür erforderlichen Erdarbeiten und der
Aussparungen für bzw. der Anpassungen an
Straßenabläufe.
Streifen als Randeinfassung vor Bordsteinen.
Pflastersteine DIN 18 501-140 Beton (160/160/140 mm).
Breite des Pflasterstreifens 2 Reihen.
Bettungsmaterial = Traßzementmörtel.
Fugen vergießen
Fuellstoff = Marbos Pflasterfugenmörtel PFM - ZE - C  oder gleichwertig.
Steine reinigen.
Unterbeton C 20/25, 20 bis 24 cm dick, herstellen.
Menge: 8,000 m

**01.07.0140 Dehnungsfugen in Pflasterstreifen**
Dehnungsfugen in Pflasterstreifen
Dehnungsfugen ausbilden gem. DIN 18318 u. Ergänzungen
zur ATV DIN 18299, Abschn. 3 Material:
Elasto-plastische Dichtungsmasse Anordnung in
Pflasterstreifen Abstand der Dehnungsfugen max. 8 m
Anordnung zusätzlich um Einbauten wie Abdeckungen,
Schächte und Abläufe. Tiefe mind. 30 mm, Breite mind.8
mm. Material muß der DIN 18540 "Abdichtung v.
Außenwandfugen im Hochbau mit Fugendichtstoffen"
entsprechen.
Menge: 0,600 m

**01.07.0150 Zulage für Betonsteinpflaster schneiden.**
Zulage für Betonsteinpflaster oder Platten schneiden.
Vergütet wird der Mehraufwand zur Betonpflaster und Gossenläuferverlegung je Meter Schnittlänge parallel zu Borden oder
bei Kurvenverlegung.
Menge: 20,000 m

**01.07.0160 Planum herstellen Abweichung +-3 cm**
Planum herstellen, einschliesslich verdichten.
Max. Abweichung von der Sollhoehe +- 3 cm.
Menge: 452,800 m2

**01.07.0170 Frostschutzschicht herstellen**
Frostschutzschicht aus Baustoffgemisch für
Frostschutzschichten herstellen.
In Verkehrsflächen der Belastungsklasse 0,3-1,0.
Baustoffgemisch 0/45.
Feinanteil Kategorie UF3, im eingebauten Zustand
höchstens 5 M.v.H. Feinanteile.
Verformungsmodul EV2 auf der Oberfläche mindestens 100
MN/m2.
Einbaudicke
'36 cm'

Baustoffgemisch
'Kornanteil >2mm mind. 40%,
gebrochene Gesteinskömungen im Gesamtgemisch mind.50%'

Abgerechnet wird nach Auftragsprofilen.
Menge: 158,048 m3

**01.07.0180 Schottermaterial 0/45 mm liefern, Rohrgrabenverfüllung provisorisch...**
Katalog-Nr. 04 01.04.02
Schottermaterial  0/45 mm liefern und nach Angabe des AG als Tragschicht einbauen,
Baustoffgemisch
'Korn > 2mm = gebrochenes
Festgestein Korn < 2mm = 100% Brechsand aus gebrochenem Festgestein; Körnung 0/45'
zur Angleichung der Rohrgrabenverfüllung,  von Auffahrten und Herstellung provisorischer Auffahrten entsprechend des Baufortschrittes
Nach Beendigung der Arbeiten Tragschicht aufnehmen, in Eigentum des AN übernehmen und von der Baustelle entfernen.
Dicke: 20 cm
Das Nachprofilieren und instandhalten Rohrgrabenverfüllungen, oder der Auffahrt  ist im Preis enthalten
Menge: 421,800 m2

**01.07.0190 Schottertragschicht herstellen 25 cm**
Schottertragschicht aus Baustoffgemisch für
Schottertragschichten herstellen.
In Verkehrsflächen der Belastungsklasse 0,3 bis 3,2.
Baustoffgemisch
'Korn > 2mm = gebrochene Mineralstoffe Korn < 2mm = .100% Brechsand; Körnung 32- 0/45'

Verdichtungsgrad/Verformungsmodul
'EV2 auf der Oberfläche min. 150 MN/m2'

Einbaudicke
'25 cm'
Menge: 381,300 m2

**01.07.0200 Schottertragschicht herstellen 15 cm**
Schottertragschicht aus Baustoffgemisch für
Schottertragschichten herstellen.
In Verkehrsflächen der Belastungsklasse 0,3 bis 3,2.
Baustoffgemisch
'Korn > 2mm = gebrochene Mineralstoffe Korn < 2mm = .100% Brechsand; Körnung 32- 0/45'

Verdichtungsgrad/Verformungsmodul
'EV2 auf der Oberfläche min. 150 MN/m2'

Einbaudicke
'15 cm'
Menge: 40,500 m2

**01.07.0210 Asphalt aufnehmen**
Asphalt  aufnehmen
 Asphaltbefestigung aufnehmen.
Asphaltbefestigung Trag- und Deckschicht.
Asphaltdeckschicht =  Splittmastix, Gussasphalt, Asphaltbeton
Tiefe
'12-20 cm'
Fläche = Fahrbahn, Einzelflächen
Material der Verwertung nach Wahl des AN zuführen.
Bituminöse Befestigung  nach BTR RC-StB
Wiederverwendungsbereich: 1.
Menge: 40,500 m2

**01.07.0220 Bitum. Befestigung Unterlg.schneiden Dicke 5 - 15 cm**
Bituminoese Befestigung trennen.
Aufbruchgut in Eigentum des AN uebernehmen und von der
Baustelle entfernen.
Deckschicht und bituminoese Unterlage geradlinig
schneiden.
Dicke der bituminoesen Befestigung ueber 5 bis 15 cm.
Menge: 45,000 m

**01.07.0230 Asphaltdeckschichten AC 8 D N herstellen**
Asphaltdeckschicht aus Asphaltbeton für Asphaltdeckschichten
AC 8 D N herstellen.
fuer Belastungsklasse 0,3-1,0 in Straßen
Einbaugewicht100 kg/m2' (entspricht ca. 4 cm )
Bindemittel 50/70 nach DIN EN 12591
Anforderungen gem. TL Asphalt-StB 07,
Grobe Gesteinskörnung 'Edelsplitt, natürlicher
Aufhellungssplitt mind. 32 Gew.-v.H.'

Asphaltmischgut ohne Verwendung von
Asphaltgranulat'
Handeinbau, einschließlich  Anpassung von Straßenkappen/Schächten
Menge: 40,500 m2
Leistungsbereich: 113

**01.07.0240 Asphalttragschicht AC 2 2TN (C 0/22) herst.**
Asphalttragschicht aus Asphalttragschichtmischgut
AC 22 TN (C 0/22) herstellen.
In Verkehrsflächen der Belastungsklasse 0,3-1,0.
Einbau-
'menge 245 kg/m², min 50 Gew.-v.H. Splitt.'
entspricht 10 cm
auch Handeinbau
Bindemittel = 50/70.
Asphaltmischgut
'Mitverwendung von Asphaltgranulat gemäß BTR RC-StB04 ist zulässig.'

Handeinbau, einschließlich  Anpassung von Straßenkappen/Schächten
Menge: 40,500 m2

**01.07.0250 Abstreumaterial aufbringen**
Abstreumaterial aufbringen
Abstreumaterial gleichmäßig auf die noch warme
Oberfläche der Deckschicht aufbringen und einwalzen.
Nicht gebundenes Material in Eigentum des AN übernehmen
und einer Wiederverwertung nach Wahl des AN zuführen
Edelbrechsand/Splitt 1/3mm,entstaubt und leicht mit
Bindemittel umhüllt
aus Gestein wie Edelsplitt in Deckschicht.
Aufstreumenge 1,0 kg/m2.
Menge: 40,500 m2

**01.07.0260 Bituminöses Bindemittel aufsprühen**
Bituminöses Bindemittel aufsprühen
Unterlage  zur
Erzielung eines ausreichenden Haftverbundes mit
Bitumenemulsion  fachgerecht ansprühen.
Vor Einbau Asphaltdeckschicht.
Bindemittel: Bindemittel = C40BF1-S..
Bindemittelmenge: 0,3 kg/m2.
Unterlage: Asphalttragschicht
Menge: 40,500 m2

**01.07.0270 Anschluss an Asphalt als Fuge**
Anschluss von Asphaltdecken, Gossen oder Beton  als Fuge herstellen.
Fugen aufschneiden
Fugenspalttiefe min 25. mm
Fugenspaltbreite 15 mm
Anschlussfuge an Asphalt
in der Deckschicht
mit heiss verarbeitbarer Fugenmasse Typ N 2,
Fugenraum verfüllen in einer Lage.
Menge: 45,000 m
Leistungsbereich: 911

### Titel 02 SCHMUTZWASSERHAUSANSCHLUSSLEITUNGEN BA 3

#### Gewerk 02.01 ERDARBEITEN

**02.01.0010 Verrechnungssatz BFA**
StL-Nr. 8610191008255255, Katalog-Nr. 1 1. 1.03
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Baufacharbeiter (Berufsgruppe V 1).
Menge: 20,000 h

**02.01.0020 Leitungsgraben m. Klassen 3 bis 5 Tiefe bis 2,25 m**
Leitungsgraben m. Schächten herst.
Boden für Leitungsgraben einschließlich
Schachtbaugruben ausheben.
Straßenaufbruch wird gesondert vergütet. Abgerechnet
wird nach der Länge des Leitungsgrabens, gemessen in
der Achse der Leitung. Die Schachtbaugruben werden in
der Achse der Leitung ohne Berücksichtigung von
Mehraushub durchgemessen. Schachtdurchmesser und
-abstände nach Zeichnung. Klassen 3 bis 5.
Boden mit  Steinanteil.
Steine größer 0.1 m3, (Durchmesser ca. 60 cm) werden gesondert vergütet.
Grabentiefe bis 2,25  m, Breite der
Grabensohle für Rohr-DN 150 bis DN 160.
Grabenverbau nach Wahl des AN durchführen.
Wasserhaltung wird gesondert vergütet.
Aushub, soweit zum Verfüllen geeignet, zur
Wiederverwendung auf Flächen des AN lagern, nach
Verlegen der Leitung in Graben oberhalb
Leitungszone einbauen und verdichten. Fehlenden
Verfüllboden einbauen und verdichten wird gesondert
vergütet.
Zum Verfüllen nicht verwendeten Aushub einer Verwertung nach Wahl des AN zuführen.
Menge: 15,500 m

**02.01.0030 Leitungsgraben m. Klassen 3 bis 5 Tiefe bis 1,75 m**
Leitungsgraben m. Schächten herst.
Boden für Leitungsgraben einschließlich
Schachtbaugruben ausheben.
Straßenaufbruch wird gesondert vergütet. Abgerechnet
wird nach der Länge des Leitungsgrabens, gemessen in
der Achse der Leitung. Die Schachtbaugruben werden in
der Achse der Leitung ohne Berücksichtigung von
Mehraushub durchgemessen. Schachtdurchmesser und
-abstände nach Zeichnung. Klassen 3 bis 5.
Boden mit  Steinanteil.
Steine größer 0.1 m3, (Durchmesser ca. 60 cm) werden gesondert vergütet.
Grabentiefe bis 1,75  m, Breite der
Grabensohle für Rohr-DN 150 bis DN 160.
Grabenverbau nach Wahl des AN durchführen.
Wasserhaltung wird gesondert vergütet.
Aushub, soweit zum Verfüllen geeignet, zur
Wiederverwendung auf Flächen des AN lagern, nach
Verlegen der Leitung in Graben oberhalb
Leitungszone einbauen und verdichten. Fehlenden
Verfüllboden einbauen und verdichten wird gesondert
vergütet.
Zum Verfüllen nicht verwendeten Aushub einer Verwertung nach Wahl des AN zuführen.
Menge: 125,500 m

**02.01.0040 Leitungszone Boden liefern Rohr-DN 150**
Geeigneten Boden in Leitungszone nach DIN EN 1610 einbauen und verdichten.
Boden liefern.
Rohr-DN 150.
Menge: 141,000 m

**02.01.0050 Boden liefern,in Kies-Sand-Gemisch Aufmass Fahrzeug**
Katalog-Nr. 02 2. 2.10
Boden liefern, in Leitungsgraben einschl. Schachtbaugruben einbauen und verdichten.
Material = Kies-Sand-Gemisch.
Abgerechnet wird nach Auftragsprofilen und Aufmass auf dem Fahrzeug (im aufgelockerten Zustand).
Menge: 169,200 m3

**02.01.0060 Oberboden abtragen**
Oberboden ggf. einschließlich Vegetationsdecke
abtragen und der Verwertung nach Wahl des AN zuführen.
Dicke des Abtrages über 20 bis 30 cm.

Abgerechnet wird nach Abtragsprofilen.
Menge: 14,700 m3

**02.01.0070 Oberboden liefern und andecken**
Oberboden liefern und profilgerecht andecken.
Abgerechnet werden die angedeckten Flächen.
Andeckung auf Böschungen, Seitenstreifen,
Trennstreifen, Mulden u.ä.
Einbau 3 cm unter Fahrbahnrand.
Dicke der Andeckung 10 cm.
Menge: 49,000 m2

**02.01.0080 Zulage für Handschachtung und Sicherungsmassnahmen an vorhandenen Leit**
Zulage für Erschwernisse durch Handschachtung und Sicherungsmassnahmen an vorhandenen, kreuzenden oder parallel  verlegten Ent- oder Versorgungsleitungen und Einbauten ausführen, einschliesslich aller Erd- und Zugehörigkeitsarbeiten.
Suchschachtungen sind eingerechnet.
Die Sicherungsart hat so zu erfolgen, dass Schäden an vorhandenen Leitungen ausgeschlossen sind. Notwendige Handschachtungen sind eingeschlossen.
Vergütet wird der Mehraufwand je m Rohrgraben oder Baugrube in der Achse der Rohrleitung oder im Planumsbereich.
Parallel liegende Leitungen gelten bis zu einer Gesamtbreite von 1,0 m als eine Abrechnungseinheit.
Menge: 140,000 m

**02.01.0090 Zulage für die Unterquerung von Rohrleitungen**
Zulage für die Unterquerung von Rohrleitungen
Ausführung der Erdaushub- und Verdichtungsarbeiten.
Einschließlich erforderlicher Betonauflager, Zwischen- lagen bei Nichteinhaltung des Mindestabstandes.
Vergütet wird der Mehraufwand gegenüber der durchgemessenen Rohrleitung.
Suchschachtungen sind eingerechnet.
Menge: 24,000 St

**02.01.0100 Absperren einer Schmutzwasserleitung DN 150 Stzg.**
Absperren einer Schmutzwasserhausanschlussleitung DN 100 - 150  nach Wahl des AN für die Dauer der Baumaßnahme ausführen.
Menge: 21,000 Stück

**02.01.0110 Umpumpen des vorhandenen Schmutzwassers der Hausanschlüsse**
Umpumpen des vorhandenen Schmutzwassers der einzelnen Hausanschlüsse in einen naheliegenden Schmutzwasserschacht während der Dauer der Baumaßnahme, einschließlich aller Zugehörigkeitsarbeiten und Materiallieferungen. Pumpenanlage liefern, anschließen und während der Bauzeit vorhalten. Nach Ende der Baumaßnahme Pumpenanlage wieder entfernen.
Entfernung bis Abwasserschacht: bis 60 m
Menge: 16,000 Stück

**02.01.0120 Herstellen eines Pumpensumpfes/Auffangbehälters**
Herstellen eines Pumpensumpfes/Aufangbehälters in der vorhandenen Schmutzwasserleitung, wenn kein Schacht genutzt werden kann.
einschließlich Erdarbeiten, provisorische Einleitungen, Unterhalten, Betreiben
Menge: 16,000 St

**02.01.0130 Kreuzungen des Rohrgrabens**
Kreuzungen des Rohrgrabens
Kreuzungen des Rohrgrabens (rechtwinklig oder
schräg) mit vorhandenen höher liegenden  Kabeln und Leitungen aller
Art (Strom, Post, Wasser, Gas und Kanäle),
Rohrgraben ggf. von Hand bis 2,0m unter OK Planum
ausheben.
Kabel und Leitungen während der Bauzeit abstützen
und aufhängen und vor Beschädigungen schützen.
Im Zuge der Grabenverfüllung wieder einbetten, einschl. Verlegung der Kabelabdeckungen und Warnbänder aus vorhandenem Material. Bei Beschädigungen, die der AN zu vertreten hat, werden Reparaturen zu seinen Lasten ausgeführt.
Suchschachtungen, Mehraufwendungen für Baugrubenaushub und -verbau sowie Rohrverlegungen sind eingerechnet. Gesamtabstandbreite bei mehreren kreuzenden Leitungen eines Versorgungsträgers bis 50 cm werden als 1 Stck Leitungskreuzung abgerechnet.
Menge: 33,000 St

**02.01.0140 Zulage für die Querung von Zäunen und Fundamenten**
Zulage für die Querung von Zäunen und Fundamenten
an Grundstücksgrenzen.
Vergütet wird der Mehraufwand gegenüber der durchgemessenen
Hausanschlussrohrleitung.
Menge: 16,000 St

#### Gewerk 02.02 ROHRLEITUNGSARBEITEN

**02.02.0010 Anschlussleitung herstellen**
Abwasserkanal/-leitung  aus
Kunststoffrohr KG 2000 o.g. Vollwandrohr PP  SN 10
DN 150/DN 160, DIN EN 14758-1

Rohrverbindung mit Steckmuffe, eingelegter  Lippendichtung
Einbau nach DIN EN 1610 und der Herstellerverlegeanleitung
Auflager  aus Sand oder Kiessand herstellen. Material liefern.
. Verlegetiefe (bis
Fliessohle) bis 1,75 m, Ueberdeckungshoehe bis 1,50 m.
Strassenverkehrslast = SLW 60. Statische Berechnung
aufstellen und liefern.
Menge: 141,000 m

**02.02.0020 Rohrmarkierung**
Rohrleitung markieren
mit Trassenwarnband Farbe blau,
40 cm über Rohrscheitel.
Menge: 141,000 m

**02.02.0030 Formstueck Teller DN 150 Kunststoff**
Katalog-Nr. 03 2. 3.07
Formstueck in Rohrleitung dauerhaft  einbauen oder anderweitig dauerhaft und wasserdicht verschließen.
Verguetet wird der Mehraufwand fuer den Einbau des
Formstueckes gegenueber der durchgemessenen Rohrleitung.
Formstueck = Verschlussteller DN 150/DN 160,
aus Kunststoff.
Rohr aus Kunststoff.
Menge: 3,000 St

**02.02.0040 Rohranschluss herstellen (Zul)**
Rohranschluss herstellen (Zul)
Rohranschluss an vorhandene Sammelrohrleitung herstellen,
Sammelrohrleitung schneiden,
Anschluss dichten.
Vergütet wird der Mehraufwand für das Herstellen des
Anschlusses einschließlich eventueller Pass- und
Sattelstücke gegenüber der bis zur Innenfläche der
Sammelrohrleitung durchgemessenen Rohrleitung. Rohr DN
der Anschlussleitung 150. Anschlussleitung aus
Kunststoff oder Steinzeug
Öffnung herstellen.
Übergangskupplungen werden gesondert  vergütet
Menge: 1,000 St

**02.02.0050 Formstueck Bogen DN 150 Kunststoff**
Katalog-Nr. 03 2. 3.22
Formstueck in Rohrleitung einbauen.
Verguetet wird der Mehraufwand fuer den Einbau des
Formstueckes gegenueber der durchgemessenen Rohrleitung.
Formstueck = Bogen DN 150/DN 160, ,
Formstück aus KG 2000 o.g. Vollwandrohr PP  SN 10
 DIN EN 14758-1

Rohrverbindung mit Steckmuffe, eingelegter  Lippendichtung
Einbau nach DIN EN 1610 und der Herstellerverlegeanleitung
Menge: 112,000 St

**02.02.0060 Übergangskupplung DN 150/160 liefern und einbauen**
Übergangkupplung für erdverlegte Abwasserleitungen, druckdicht in Hochdruck-spülfester Ausführung zum Verbinden zweier Spitzenden von Abwasserrohren liefern und einbauen, einschließlich aller Materiallieferungen und Zugehörigkeitsarbeiten.
Anwendungsfall gemäß Allgemeiner Bauaufsichtlicher Zulassung Z-42.5-373 - für Übergänge aller Rohrmaterialien - EPDM-Gummi nach DIN EN 681 - 1 mit Führungsrillen zur Fixierung der Spann- und Scherbänder.
Spann- und Scherbänder aus Edelstahl nach DIN EN 10088-2 und deren Verbindungen in korrosionsresistenter geTOXter Ausführung.
Lieferung inklusive Ausgleichsringen für unterschiedliche Rohraußendurchmesser.

Rohrwerkstoff 1: Steinzeug DN 150
Rohrwerkstoff 2: Kunststoff  DN 150

Liefernachweis:
Fabrikat Mücher,
CANADA PLUS, TYP 2B oder gleichwertig

 angeboten:
'...'
Menge: 24,000 St
Leistungsbereich: 009

**02.02.0070 Schachtanschluss Rohr-DN 150 Kunststoff Oeffnung ...**
Rohrleitung an Schacht anschliessen, Anschluss dichten.
Verguetet wird der Mehraufwand fuer das Herstellen des
Anschlusses (einschliesslich eventueller Formstuecke)
gegenueber der bis zur Innenflaeche des Schachtes
durchgemessenen Rohrleitung.
Rohrleitung DN 150DN 160, , aus Kunststoff  PP,
PVC-U oder Steinzeug

Schacht aus Kunststoff
Oeffnung fuer Rohranschluss ist vorhanden.
Anschluss mit Schachtfutter und Gelenkstueck.
Menge: 28,000 St

**02.02.0080 Inspektions- und Reinigungsschacht**
Inspektions- und Reinigungsschacht
DN 400  als Hausanschlussschacht
 liefern und einbauen,
auf dem Grundstück, ca. 1,0 m von der Grundstücksgrenze entfernt.
Material: PE-HD oder PP.
Schachtboden mit 3 Zulauf DN 150 und 1 Ablauf DN 150/160 oder DN 200,
Steigrohr,Telskopabdeckung mit Gussdeckel A15

einschliesslich aller Zugehörigkeitsarbeiten und ev.  Reduzierung 200/150 oder DN 200/160mm bei Ablauf DN 200
Verschluss der ungenutzten Einläufe mit Verschlussteller.
Schachtanschluss wird gesondert vergütet.

 angeboten:
'...'
Menge: 28,000 St

**02.02.0090 Zulage zu Inspektions- und Reinigungsschacht DN 400**
Zulage  zu Inspektions- und Reinigungsschacht

Gussdeckel D 400,
mit Betontragschicht bewehrt, als Auflage
einschliesslich aller Zugehörigkeitsarbeiten
Menge: 13,000 St

**02.02.0100 Untersuchung der Anschlußleitungen**
Untersuchung der Anschlußleitungen
Untersuchung der Anschlußleitungen des
Entwässerungskanals.
Kanalfernsehkamera, gem. ,
 ISYBAU in der gültigen Fassung

Gedrucktes Protokoll einschließlich CD/DVD mit Angaben zu Rohrmaterial,
Durchmesser, Haltungslänge, Haltungsgrafik Einmessung der Zuläufe und
Abzweiger, Neigung, sowie den festgestellten Mängeln an
den AG übergeben.
Gegebenenfalls erfordeliche Reinigung wird nicht
gesondert vergütet.
Untersuchung mit Colorkamera. Bilddokumentation mit
farbigen Fotografien von Schadstellen herstellen.
Fotografien werden nicht gesondert vergütet.
Für die Bilddokumentation ist von der
Kanalrohruntersuchung eine Videoaufzeichnung
(DVD) zu fertigen.
Anschlußleitungen aus KG oder PE, Rohr Typ R 2, DN 150.
Vollständiges Protokoll in 3-facher Ausfertigung an
den AG übergeben.
Eventuell vorhandene Schadstellen in den
Anschlußleitungen sind nach der Beseitigung erneut mit
einer Kanalfernsehkamera zu überprüfen und Bilder von
den beseitigten Schadstellen anzufertigen.
Menge: 141,000 m

**02.02.0110 Granitpflaster hers Schachtumpflasterung Zwickel/Rinnen Naturst.Ne...**
Katalog-Nr. 03 01.03.14
Granitpflaster  als Schachtumpflasterung,
Deckel DN 400
in Zwickeln, Streifen, Anpassungen, Rinnen usw.
Granitsteine ca. 10x10 bis 15x15 cm
zwei Reihen
Steine liefern
Die äußeren Steine erhalten eine Rückenstütze.
Pflasterfugen mit Trasszementmoertel dauerhaft verfüllen, ueberschuessigen Mörtel entfernen.
Pflasterbett aus Trasszementmoertel herstellen,
Dicke in verdichtetem Zustand 4 cm oder
Steine in frischem Unterbeton setzen.
Unterbeton C12/15, 20 cm dick herstellen
Menge: 13,000 St

**02.02.0120 Zulage Umpflasterung für Schachtdeckel**
Zulage für
Umpflasterung  des Schachtdeckels.
in vorhandene Befestigung aus Betonsteinpflaster oder Betonplatten.
Pflaster mit Brechsand-Splittgemisch 1/3 einschlaemmen,
ueberschuessiges Brechsand-Splittgemisch  entfernen.
Pflasterbett aus Brechsand-Splittgemisch 1/3herstellen,
Dicke in verdichtetem Zustand 4 cm.
oder auf Betontragschicht als Unterlage

einschliesslich Erdarbeiten,
einschließlich Schneidarbeiten.
Menge: 3,000 St

**02.02.0130 Gesonderte Kostenvoranschläge und Aufmasse der Schmutzwasserhausan...**
Anfertigen gesonderter Kostenvoranschläge und Aufmasse der Schmutzwasserhausanschlussleitungen für den Bereich zwischen Hauptleitung und Grundstücksgrenze bzw. bis zum Anschluss auf dem  Privatgrundstück  mit Skizze, Auflistung der Einzelpositionen, einschl. Ermittlung der Gesamtkosten jedes Hausanschlusses  mit der Schlussrechnung dem AG in 2 - facher Ausfertigung und in digitaler Form ( Exel) übergeben.
Zur Abrechnung können nur unterzeichnete Aufmasse berücksichtigt werden.
Kostenvoranschläge sind mit dem Baubeginn des jeweiligen Bauabschnittes dem AG zuu übergeben.
Für jeden Hausanschluss sind Fotos der verlegten Leitungen und Formteile anzufertigen und zu beschriften, (Mindestgröße der Fotos 1200x800 p, Dateiformat: jpg )
Die Kostenvoranschläge sind auf Grundlage der Einheitspreise
für jeden Hausanschluss gesondert herzustellen und werden den Eigentümern übergeben.
Sie bilden die Grundlage für die Abrechnung
Menge: 28,000 St

#### Gewerk 02.03 STRASSENBAUARBEITEN

**02.03.0010 Bordsteine aufnehmen, einbauen Naturstein**
Bordsteine aufnehmen.
Bordsteine aus Naturstein, ca. 15/30 und
15/25 cm,
als Tief- oder Hochbord in Sand versetzt.
Bordsteine  aufnehmen, saeubern und, beiseite setzen.
und uebriges Aufbruchgut in Eigentum des AN uebernehmen,  von der Baustelle
entfernen und einer Wiederverwertung nach Wahl des AN
zufuehren.
Bordsteine wieder einbauen
Rueckenstuetze aus Beton C12/15 bis 10 cm unter OF
Bordstein, 15 cm breit, herstellen.
Unterbeton C 12/15, 20 bis 24 cm dick, herstellen.
Menge: 51,000 m

**02.03.0020 Bordsteine aufnehmen**
Bordsteine aufnehmen.
Bordsteine aus Betonstein oder Naturstein, ca. 15/30 und
15/25 cm,
als Tief- oder Hochbord in Beton versetzt.
Bordsteine
und uebriges Aufbruchgut in Eigentum des AN uebernehmen,  von der Baustelle
entfernen und einer Wiederverwertung nach Wahl des AN
zufuehren.
Menge: 12,000 m

**02.03.0030 Kantesteine aufnehmen. Beton Steine lagerns.+f.+stpl Aufbr.tw.ent...**
Kantensteine aufnehmen.
Bordsteine aus Beton, ca. 5/20 bis 8/25 cm,
als Tiefbord in Sand, Beton oder Moertel versetzt.
Aufbruchgut der Verwertung nach
Wahl des AN zuführen
Menge: 51,000 m

**02.03.0040 Kantensteine Steine 50/200 mm R-Stuetz bis 10cm U-Beton 5-9 cm**
Kantensteine aus Beton, entsprechend DIN 483, setzen,
einschliesslich der Aussparungen fuer bzw. der An-
passungen an Strassenablaeufe.
Kantensteine 50/200 mm.
Rueckenstuetze aus Beton C 20/25 bis 10 cm unter OF
Kantenstein, 10 cm breit, herstellen.
Unterbeton C20/25, 5 bis 9 cm dick, herstellen.
Menge: 51,000 m

**02.03.0050 Bordsteine BSt. T 10 x 25 Enge Fugen R-Stuetz bis 10cmU-Beton 20-24 cm**
Katalog-Nr. 3 1. 3.07
Bordsteine aus Beton setzen einschliesslich der Aussparungen fuer bzw. der Anpassungen an Strassenablaeufe.
Bordsteine DIN 483 T 10 x 25 (100/250 mm).
Steine mit engen Fugen versetzen.
Rueckenstuetze aus Beton C 20/25 bis 10 cm unter OF
Bordstein, 15 cm breit, herstellen.
Unterbeton C 20/25, 20 bis 24 cm dick, herstellen.
Menge: 21,000 m

**02.03.0060 Gehwegplatten aufnehmen und neu verlegen,**
Gehwegplatten (30x30 bis 50x50 cm)  aufnehmen, einbauen.
Dicke der Platten bis 6 cm
Steine aus Kiessandbettung aufnehmen,
saeubern und, beiseite setzen.
Tragschichten aufnehmen und beiseite setzen.
Materialien zwischenzeitlich lagern
Nicht wiederverwendbares Material in Eigentum des AN
uebernehmen und einer Verwertung nach Wahl des AN zuführen.
Platten erneut herstellen .
in  Gehweg, Nebenflächen.
Platten mit Splittbrechsand 1/3 mm einschlaemmen, ueberschuessigen Splittbrechsand entfernen.
Pflasterbett aus  Splittbrechsand 1/3 mm herstellen,
Dicke in verdichtetem Zustand 4 cm.
Beschädigte Steine sind durch AN zu ersetzen.
Steine schneiden wird nicht gesondert vergütet.
Neue Tragschichten  werden gesondert vergütet.
Gehwegplatten
Menge: 27,000 m2

**02.03.0070 Betonsteinpflaster aufnehmen und neu verlegen, Fahrbahn, Gehweg, N...**
Betonsteinpflaster (Rechteck und Verbundpflaster)  aufnehmen, einbauen.
Dicke des Pflasters bis 10 cm
Steine aus Kiessandbettung aufnehmen,
saeubern und, beiseite setzen.
Tragschichten aufnehmen und beiseite setzen.
Materialien zwischenzeitlich lagern
Nicht wiederverwendbares Material in Eigentum des AN
uebernehmen und einer Verwertung nach Wahl des AN zuführen.
Pflaster in  Bauklasse IV bis VI erneut herstellen .
in Fahrbahn, Gehweg, Nebenflächen.
Betonsteinpflaster im  Verband versetzt.
Pflaster mit Splittbrechsand 1/3 mm einschlaemmen, ueberschuessigen Splittbrechsand entfernen.
Pflasterbett aus  Splittbrechsand 1/3 mm herstellen,
Dicke in verdichtetem Zustand 4 cm.
Beschädigte Steine sind durch AN zu ersetzen.
Steine schneiden wird nicht gesondert vergütet.
Neue Tragschichten  werden gesondert vergütet.
Betonsteinpflaster
Menge: 24,000 m2

**02.03.0080 Pflaster umpflastern, Feldstein-/Granitsteingroßpflaster**
Pflaster auf Bettung ohne Bindemittel umpflastern.
Steine aufnehmen, säubern und gg. seitlich lagern.
Vorhandene Bettung durcharbeiten. Fehlendes
Bettungsmaterial ersetzen. Steine wieder verlegen.
Nicht wiederverwendbares Material in Eigentum des AN
übernehmen und von der Baustelle entfernen.
Ausführung Natursteine  in Reihe oder wildem Verband verlegt
Großpflaster
Feldsteine, Granitsteine
im Straßenbereich
Ersatzsteine, örtlich  ausgebaut, im Baustellenbereich lagernd, aufnehmen, säubern, sortieren.

Bettungsmaterial = Brechsand-Splitt-Gemisch.
Fugenmaterial = Brechsand-Splitt-Gemisch 0/5.
Menge: 48,000 m2

**02.03.0090 Pflaster umpflastern, Granitkleinpflaster**
Pflaster auf Bettung ohne Bindemittel umpflastern.
Steine aufnehmen, säubern und gg. seitlich lagern.
Vorhandene Bettung durcharbeiten. Fehlendes
Bettungsmaterial ersetzen. Steine wieder verlegen.
Nicht wiederverwendbares Material in Eigentum des AN
übernehmen und von der Baustelle entfernen.
Ausführung Natursteine  in Reihe oder wildem Verband verlegt

Granitkleinpflaster ca. 10x10 cm
in Einfahrten
Ersatzsteine, örtlich  ausgebaut, im Baustellenbereich lagernd, aufnehmen, säubern, sortieren.

Bettungsmaterial = Brechsand-Splitt-Gemisch.
Fugenmaterial = Brechsand-Splitt-Gemisch 0/5.
Menge: 4,500 m2

**02.03.0100 Planum herstellen Abweichung +-3 cm**
Planum herstellen, einschliesslich verdichten.
Max. Abweichung von der Sollhoehe +- 3 cm.
Menge: 76,500 m2

**02.03.0110 Frostschutzschicht herstellen**
StL-Nr. 0511210623139901
Frostschutzschicht aus Baustoffgemisch für
Frostschutzschichten herstellen.
In Verkehrsflächen der Bauklasse IV.
Baustoffgemisch 0/45.
Feinanteil Kategorie UF3, im eingebauten Zustand
höchstens 5 M.v.H. Feinanteile.
Verformungsmodul EV2 auf der Oberfläche mindestens 120
MN/m2.
Einbaudicke
'13 -15 cm'

Baustoffgemisch
'Kornanteil >2mm mind. 40%,
gebrochene Gesteinskömungen im Gesamtgemisch mind.50%'

Abgerechnet wird nach Auftragsprofilen.
Menge: 11,475 m3

**02.03.0120 Schottertragschicht herstellen 18 cm**
Schottertragschicht aus Baustoffgemisch für
Schottertragschichten herstellen.
In Verkehrsflächen der Bauklassen SV, I bis IV.
Baustoffgemisch
'Korn > 2mm = gebrochene Mineralstoffe Korn < 2mm = .100% Brechsand; Körnung 32- 0/45'

Verdichtungsgrad/Verformungsmodul
'EV2 auf der Oberfläche min. 150 MN/m2'

Einbaudicke
'18 cm'
Menge: 24,000 m2

**02.03.0130 Schottertragschicht herstellen 22 cm**
Schottertragschicht aus Baustoffgemisch für
Schottertragschichten herstellen.
In Verkehrsflächen der Bauklassen SV, I bis IV.
Baustoffgemisch
'Korn > 2mm = gebrochene Mineralstoffe Korn < 2mm = .100% Brechsand; Körnung 32- 0/45'

Verdichtungsgrad/Verformungsmodul
'EV2 auf der Oberfläche min. 150 MN/m2'

Einbaudicke
'22 cm'
Menge: 24,000 m2

**02.03.0140 Schottertragschicht herstellen 25 cm**
Schottertragschicht aus Baustoffgemisch für
Schottertragschichten herstellen.
In Verkehrsflächen der Bauklassen SV, I bis IV.
Baustoffgemisch
'Korn > 2mm = gebrochene Mineralstoffe Korn < 2mm = .100% Brechsand; Körnung 32- 0/45'

Verdichtungsgrad/Verformungsmodul
'EV2 auf der Oberfläche min. 150 MN/m2'

Einbaudicke
'25 cm'
Menge: 52,500 m2

**02.03.0150 Schottertragschicht 18 cm+ Deckschicht, Anpassung herstellen**
Schottertragschicht zur  Angleichung der Einfahrten
aus Baustoffgemisch für
Schottertragschichten herstellen.
In Gehweg, Gehwegüberfahrt
Baustoffgemisch Korn > 2mm = gebrochene natürliche Mineralstoffe Korn < 2mm = mind.50% Brechsand; Körnung 0/32 Verdichtungsgrad/Verformungsmodul EV2 auf der Oberfläche befahrbarer Bereiche min. 120 MN/m2

Einbaudicke 10-20 cm.
Abdeckung mit 3 cm rotem Splittbrechsand 0/5
Baustoffgemisch ohne RC-Baustoffe.
Menge: 4,500 m2

**02.03.0160 Tragschicht Schotter Straße Tiefe 20 - 35 cm aufnehmen**
Tragschicht nach  Asphaltabtrag oder Betonsteinpflasterabtrag  der Straße  aufnehmen
Material: Schottertragschicht,
Gesamtaufbruchtiefe ueber 20 bis 35 cm.
Aufbruchgut innerhalb der Baustelle oder auf dem Lagerplatz des AN zur Wiederverwendung zwischenlagern. Der Einbau wird gesondert vergütet.
Menge: 1,200 m3

**02.03.0170 Flächen mit gewonnenem Tragschichtmaterial befestigen**
Flächen durch aufbringen, profilieren und verdichten
von geeigneten  ausgebauten Tragschichtmaterialien
befestigen.
Dicke 10 bis 50 cm.
Einbau in Nebenflächen, Randstreifen,Aufschüttungen und Wegen.
Zwischenlagerungen werden nicht gesondert vergütet.
Menge: 1,200 m3
